# Ancoragem mecânica com bucha de nylon e parafuso de aço inoxidável AISI 316, de cabeça em forma de avelã, para fixação de elemento não estrutural sobre alvenaria

- Propriedade do ficheiro: CYPE INGENIEROS, S.A.
- Formato: FIEBDC-3/2002
- Âmbito geográfico: Cabo Verde
- Moeda: CVE
- Custos indirectos: 3.00 %
- IVA: 15.00 %

## H Remates e trabalhos auxiliares

### HA Ancoragens

#### HAF Sobre alvenaria

**HAF010** Ud Ancoragem mecânica com bucha de nylon e parafuso de aço inoxidável AISI 316, de cabeça em forma de avelã, para fixação de elemento não estrutural sobre alvenaria.
Ancoragem mecânica com bucha de nylon e parafuso de aço inoxidável AISI 316, de cabeça em forma de avelã, para fixação de elemento não estrutural sobre alvenaria. Inclusive marcação, execução do furo e limpeza com ar comprimido, colocação do parafuso e aparafusamento directamente na perfuração, aplicação do par de aperto com chave dinamométrica e limpeza de restos.
Inclui: Implantação da posição da ancoragem. Execução do furo. Limpeza do pó do interior do furo. Colocação do parafuso e aparafusamento do mesmo. Aplicação do par de aperto com chave dinamométrica. Limpeza de restos.
Critério de medição de projecto: Número de unidades previstas, segundo documentação gráfica de Projecto.
Critério de medição de obra: Medir-se-á o número de unidades realmente executadas segundo especificações de Projecto.

| Código | Un | Descrição | Rendimento | Preço | Importância |
|---|---|---|---|---|---|
| mt26aaa033b | Ud | Ancoragem mecânica com bucha de nylon e parafuso de aço inoxidável AISI 316, de cabeça em forma de avelã. (material) | 1.000 | 125.62 | 125.62 |
| op00tal010 |  | Berbequim. | 1.000 | 0.00 | 0.00 |
| op00ato010 |  | Aparafusadora. | 1.000 | 0.00 | 0.00 |
| mo113 | h | Operário não qualificado construção. (mão de obra) | 0.033 | 264.58 | 8.73 |
| % | % | Custos directos complementares | 2 % | 134.35 | 2.69 |
|  |  | Custos directos |  |  | 137.04 |
