# Caldeira a gás, colectiva, de condensação, de pé, de aço inoxidável

- Propriedade do ficheiro: CYPE Ingenieros S.A.
- Formato: FIEBDC-3/2016
- Programa: Gerador de preços para construção civil. CYPE Ingenieros, S.A.
- Data: 19/04/2024
- Âmbito geográfico: Cabo Verde
- Moeda: CVE
- Custos indirectos: 3 %
- IVA: 15 %

## I Instalações

### IC Aquecimento, arrefecimento, climatização e A.Q.S.

#### ICG Caldeiras a gás

**ICG234** Ud Caldeira a gás, colectiva, de condensação, de pé, de aço inoxidável.
Caldeira de pé, de condensação, com corpo de aço inoxidável e queimador de pré-mistura de gás natural e propano com acendimento electrónico, potência útil (80/60°C) 102 kW, potência útil (50/30°C) 110,2 kW, rendimento útil (80/60°C) 97,2%, rendimento útil (50/30°C) 105,1%, rendimento útil (50/30°C) a 30% da carga 108,1%, peso 109 kg, emissão de NOx classe 6, regulação com saídas para 3 circuitos directos de aquecimento e A.Q.S., entradas para sondas de temperatura, sinal de alarme, função anti-legionela, três programações horárias, possibilidade de controlo remoto desde um smartphone, tablet ou PC com navegador de internet e de controlo de até 15 caldeiras em cascata, e sonda de temperatura exterior. Inclusive e descarga para sumidouro para o esvaziamento da caldeira e a drenagem da válvula de segurança, sem incluir a conduta para evacuação dos produtos da combustão. Totalmente montada, ligada e testada.
Inclui: Marcação. Disposição dos elementos. Montagem da caldeira e dos seus acessórios. Ligação com as redes de abastecimento de água, de gás, de saneamento e eléctrica, e com a conduta de evacuação dos produtos de combustão. Colocação em funcionamento.
Critério de medição de projecto: Número de unidades previstas, segundo documentação gráfica de Projecto.
Critério de medição de obra: Medir-se-á o número de unidades realmente executadas segundo especificações de Projecto.

| Código | Un | Descrição | Rendimento | Preço | Importância |
|---|---|---|---|---|---|
| mt38bax025d | Ud | Caldeira de pé, de condensação, com corpo de aço inoxidável e queimador de pré-mistura de gás natural e propano com acendimento electrónico, potência útil (80/60°C) 102 kW, potência útil (50/30°C) 110,2 kW, rendimento útil (80/60°C) 97,2%, rendimento útil (50/30°C) 105,1%, rendimento útil (50/30°C) a 30% da carga 108,1%, peso 109 kg, emissão de NOx classe 6, regulação com saídas para 3 circuitos directos de aquecimento e A.Q.S., entradas para sondas de temperatura, sinal de alarme, função anti-legionela, três programações horárias, possibilidade de controlo remoto desde um smartphone, tablet ou PC com navegador de internet e de controlo de até 15 caldeiras em cascata, e sonda de temperatura exterior. (material) | 1 | 966717.75 | 966717.750 |
| mt38www050 | Ud | Descarga a sumidouro, para a drenagem da válvula de segurança, composto por 1 m de tubo de aço preto de 1/2" e funil descarga, inclusive acessórios e peças especiais. (material) | 1 | 2425.8 | 2425.800 |
| mt38www010 | Ud | Material auxiliar para instalações de aquecimento. (material) | 1 | 271.69 | 271.690 |
| mo004 | h | Oficial de 1ª instalador de aquecimento. (mão de obra) | 4.99 | 639.39 | 3190.556 |
| mo103 | h | Ajudante de instalador de aquecimento. (mão de obra) | 4.99 | 398.19 | 1986.968 |
| % | % | Custos directos complementares | 2 % | 974592.764 | 19491.855 |
|  |  | Custos directos |  |  | 994084.619 |

## Recursos

**mt38bax025d** Ud Caldeira de pé, de condensação
Dados técnicos: Custo energético 7789.019 MJ; Emissão de CO2 613.203 kg
Resíduos:
- embalagem: re150101 Embalagens de papel e cartão. (componente de resíduo); rendimento 2.735 kg; Código LER 15 01 01; Massa do elemento 1 kg; Volume 0.001333 m3
- embalagem: re170201 Madeira. (componente de resíduo); rendimento 0.675 kg; Código LER 17 02 01; Massa do elemento 1 kg; Volume 0.000909 m3
