# Aerotermo eléctrico

- Propriedade do ficheiro: CYPE Ingenieros S.A.
- Formato: FIEBDC-3/2016
- Programa: Gerador de preços para construção civil. CYPE Ingenieros, S.A.
- Data: 19/04/2024
- Âmbito geográfico: Cabo Verde
- Moeda: CVE
- Custos indirectos: 3 %
- IVA: 15 %

## I Instalações

### IC Aquecimento, arrefecimento, climatização e A.Q.S.

#### ICM Emissores de calor eléctricos

**ICM020** Ud Aerotermo eléctrico.
Aerotermo eléctrico mural, com caixa de chapa de aço pintada, de 450x565x81 mm, caudal de ar 800 m³/h, nível sonoro a 1,5 m 49 dBA, potência 9 kW, divisível em 2 etapas, ventilador helicoidal de alumínio com motor para alimentação trifásica a 400 V, resistência eléctrica espiral isolada com pó de quartzo, interruptor de comando, contactor, protector térmico incorporado e suportes para parede, com comutador remoto de quatro posições para a selecção do modo de funcionamento (paragem, ventilação, ventilação e aquecimento a meia potência ou ventilação e aquecimento à máxima potência).
Inclui: Marcação. Fixação dos suportes no paramento. Colocação do aparelho e acessórios. Ligação e verificação do seu correcto funcionamento.
Critério de medição de projecto: Número de unidades previstas, segundo documentação gráfica de Projecto.
Critério de medição de obra: Medir-se-á o número de unidades realmente executadas segundo especificações de Projecto.

| Código | Un | Descrição | Rendimento | Preço | Importância |
|---|---|---|---|---|---|
| mt42csp010hj | Ud | Aerotermo eléctrico mural, com caixa de chapa de aço pintada, de 450x565x81 mm, caudal de ar 800 m³/h, nível sonoro a 1,5 m 49 dBA, potência 9 kW, divisível em 2 etapas, ventilador helicoidal de alumínio com motor para alimentação trifásica a 400 V, resistência eléctrica espiral isolada com pó de quartzo, interruptor de comando, contactor, protector térmico incorporado e suportes para parede, com comutador remoto de quatro posições para a selecção do modo de funcionamento (paragem, ventilação, ventilação e aquecimento a meia potência ou ventilação e aquecimento à máxima potência). (material) | 1 | 118215.7 | 118215.700 |
| mo004 | h | Oficial de 1ª instalador de aquecimento. (mão de obra) | 0.307 | 639.39 | 196.293 |
| mo103 | h | Ajudante de instalador de aquecimento. (mão de obra) | 0.307 | 398.19 | 122.244 |
| % | % | Custos directos complementares | 2 % | 118534.237 | 2370.685 |
|  |  | Custos directos |  |  | 120904.922 |

## Recursos

**mt42csp010hj** Ud Aerotermo eléctrico mural
Dados técnicos: Custo energético 358.159 MJ; Emissão de CO2 30.308 kg
Resíduos:
- embalagem: re150101 Embalagens de papel e cartão. (componente de resíduo); rendimento 1.563 kg; Código LER 15 01 01; Massa do elemento 1 kg; Volume 0.001333 m3
