# Isolamento sonoro a sons de condução aérea em revestimento interior autoportante de placas, com complexos multicamada fixados ao paramento e painéis entre montantes

- Propriedade do ficheiro: CYPE Ingenieros S.A.
- Formato: FIEBDC-3/2016
- Programa: Gerador de preços para construção civil. CYPE Ingenieros, S.A.
- Data: 19/04/2024
- Âmbito geográfico: Cabo Verde
- Moeda: CVE
- Custos indirectos: 3 %
- IVA: 15 %

## N Isolamentos e impermeabilizações

### NB Isolamentos sonoros

#### NBO Revestimentos interiores

**NBO020** m² Isolamento sonoro a sons de condução aérea em revestimento interior autoportante de placas, com complexos multicamada fixados ao paramento e painéis entre montantes.
Isolamento sonoro a sons de condução aérea, em revestimento interior autoportante de placas, realizado com complexo multicamada, de 21,8 mm de espessura, colocado topo a topo e fixado ao paramento com cola. Inclusive fita viscoelástica autocolante, para vedação de juntas.
Inclui: Corte do isolamento a colocar sobre o paramento. Aplicação da cola. Colocação do isolamento sobre o paramento. Vedação de juntas e ligações. Resolução de pontos singulares.
Critério de medição de projecto: Superfície medida segundo documentação gráfica de Projecto.
Critério de medição de obra: Medir-se-á a superfície realmente executada segundo especificações de Projecto.

| Código | Un | Descrição | Rendimento | Preço | Importância |
|---|---|---|---|---|---|
| mt16npg031 | kg | Cola. (material) | 0.3 | 1254.95 | 376.485 |
| mt16ppt025f | m² | Complexo multicamada, de 21,8 mm de espessura, formado por uma lâmina pesada de EPDM de 1,8 mm de espessura e um feltro têxtil de 20 mm de espessura; com 61 dB de índice global de redução sonora, Rw e 56 dBA de índice global de redução sonora ponderado A, segundo EN ISO 10140-2; proporcionando uma melhora do índice global de redução sonora ponderado A de 21,6 dBA. (material) | 1.05 | 2164.78 | 2273.019 |
| mt16pnc010a | m | Fita viscoelástica autocolante, com auto-protecção de alumínio, de 50 mm de largura e de 1,5 mm de espessura, para vedação de juntas. (material) | 0.3 | 128.64 | 38.592 |
| mo054 | h | Oficial de 1ª montador de isolamentos. (mão de obra) | 0.188 | 639.39 | 120.205 |
| mo101 | h | Ajudante de montador de isolamentos. (mão de obra) | 0.188 | 398.94 | 75.001 |
| % | % | Custos directos complementares | 2 % | 2883.302 | 57.666 |
|  |  | Custos directos |  |  | 2940.968 |

Resíduos:
- colocação: mt16npg031 Cola; factor de resíduo 0.035
- colocação: mt16ppt025f; factor de resíduo 0.0422736

## Recursos

**mt16npg031** kg Cola
Dados técnicos: Custo energético 57.585 MJ; Emissão de CO2 0.739 kg; Código LER 17 03 02; Massa do elemento 1 kg; Volume 0.001 m3
Resíduos:
- embalagem: re170203 Plástico. (componente de resíduo); rendimento 0.056 kg; Código LER 17 02 03; Massa do elemento 1 kg; Volume 0.001667 m3

**mt16ppt025f** m² Complexo multicamada
Dados técnicos: Custo energético 244.728 MJ; Emissão de CO2 7.847 kg; Código LER 17 06 04; Massa do elemento 4.47 kg; Volume 0.00745 m3
Resíduos:
- embalagem: re170203 Plástico; rendimento 0.03 kg
