# Aluguer de andaime tubular de fachada

- Propriedade do ficheiro: CYPE Ingenieros S.A.
- Formato: FIEBDC-3/2016
- Programa: Generador de precios de la construcción. CYPE Ingenieros, S.A.
- Data: 15/06/2024
- Âmbito geográfico: Cabo Verde
- Moeda: CVE
- Custos indirectos: 3 %
- IVA: 15 %

## 0 Trabalhos prévios

### 0X Andaimes e equipamento de elevação

#### 0XA Andaimes

**0XA110** Ud Aluguer de andaime tubular de fachada.
Aluguer, durante 15 dias naturais, de andaime tubular normalizado, tipo multidireccional, até 31 m de altura máxima de trabalho, formado por estrutura tubular de aço galvanizado a quente, de 48,3 mm de diâmetro e 3,2 mm de espessura, sem duplicidade de elementos verticais, composto por plataformas de trabalho de 60 cm de largura, colocadas cada 2 m de altura, escada interior com alçapão, guarda-corpos traseiro com duas barras e rodapé, e guarda-corpos frontal com uma barra; para a execução de fachada de 250 m², considerando como superfície de fachada a resultante do produto da projecção em planta do perímetro mais saliente da fachada pela altura máxima de trabalho do andaime. Incluindo rede flexível, tipo mosquiteiro monofilamento, de polietileno 100%.
Inclui: Revisão periódica para garantir a sua estabilidade e condições de segurança.
Critério de medição de projecto: Número de unidades previstas, segundo documentação gráfica de Projecto.
Critério de medição de obra: Amortização em forma de aluguer diário, segundo as condições definidas no contrato subscrito com a empresa fornecedora, considerando um mínimo de 250 m² de fachada e 15 dias naturais.

| Código | Un | Descrição | Rendimento | Preço | Importância |
|---|---|---|---|---|---|
| mq13ats010s | Ud | Aluguer diário de m² de andaime tubular normalizado, tipo multidireccional, de 31 m de altura máxima de trabalho, constituído por estrutura tubular de aço galvanizado a quente, de 48,3 mm de diâmetro e 3,2 mm de espessura, sem duplicidade de elementos verticais, fabricado cumprindo as exigências de qualidade expostas na norma NP EN ISO 9001, segundo EN 12810 e EN 12811; composto de plataformas de trabalho de 60 cm de largura, colocadas cada 2 m de altura, escada interior com alçapão, guarda-corpos traseiro com duas barras e rodapé, e guarda-corpos frontal com uma barra; para execução de fachada; incluindo rede flexível, tipo mosquiteiro monofilamento, de polietileno 100%. (equipamento) | 3750 | 9.31 | 34912.500 |
| % | % | Custos directos complementares | 2 % | 34912.500 | 698.250 |
|  |  | Custos directos |  |  | 35610.750 |
