# Caixa de bombagem, de alvenaria, "EBARA"

- Propriedade do ficheiro: CYPE Ingenieros S.A.
- Formato: FIEBDC-3/2016
- Programa: Generador de precios de la construcción. CYPE Ingenieros, S.A.
- Data: 23/05/2024
- Âmbito geográfico: Cabo Verde
- Moeda: CVE
- Custos indirectos: 3 %
- IVA: 15 %

## A Acondicionamento do terreno

### AS Redes de drenagem horizontais

#### ASA Caixas

**ASA021** Ud Caixa de bombagem, de alvenaria, "EBARA".
Caixa de bombagem enterrada, de dimensões interiores 100x100x100 cm, construída em alvenaria de tijolo cerâmico furado, de meia vez de espessura, assente com argamassa de cimento, confeccionada em obra, dosificação 1:6, sobre base de betão simples C30/37 (X0(P); D25; S2; Cl 0,4) de 15 cm de espessura, com emboço e afagada interiormente com argamassa de cimento, confeccionada em obra, com aditivo hidrófugo, dosificação 1:3 formando arestas e esquinas a meia cana, com sifão formado por uma curva de 87°30' de PVC comprida, fechada superiormente com painel cerâmico oco com encaixe macho-fêmea, lajeta de betão C35/45 (XC4(P) + XA2(P); D25; S2; Cl 0,2) de 20 cm de espessura armada com malha electrossoldada e tampa pré-fabricada de betão armado com fecho hermético à passagem dos odores mefíticos; conjunto de duas bombas iguais em funcionamento alternativo, sendo cada uma delas uma electrobomba submergível, com impulsor vórtex, para bombagem de águas sujas ou ligeiramente lodosas, construída em aço inoxidável, modelo BEST ONE VOX "EBARA", com uma potência de 0,25 kW e saída de impulsão roscada de 1 1/4", para uma altura máxima de imersão de 5 m, temperatura máxima do líquido conduzido 35°C segundo EN 60335-2-41 para uso doméstico e 40°C para outras aplicações e tamanho máximo de passagem de sólidos 20 mm, com corpo de impulsão, filtro, impulsor, carcaça, tampa de motor e eixo motor de aço inoxidável AISI 304, fecho mecânico com dupla vedação em câmara de óleo, motor assíncrono de 2 polos, isolamento classe F, para alimentação trifásica a 400 V e 50 Hz de frequência, condensador e protecção termo-amperimétrica de rearme automático incorporados, protecção IP68 e cabo eléctrico de ligação de 5 metros com tomada tipo shuko, com quadro eléctrico, conectadas a condutas de impulsão de águas residuais realizadas com tubo de PVC. Inclusive acessórios, uniões e peças especiais para a instalação de duas bombas e sua ligação às redes eléctrica e de saneamento.
Critérios considerados na determinação do preço da unidade de obra: O preço não inclui a escavação nem o enchimento do tardoz.
Inclui: Marcação. Betonagem e compactação do betão na execução da base. Execução da alvenaria com tijolos, previamente humedecidos, assentes com argamassa. Ligação dos colectores à caixa. Emboço e brunidura com argamassa, arredondando os ângulos do fundo e das paredes interiores da caixa. Execução da lajeta armada. Colocação das bombas. Ligação à rede eléctrica. Ligação à rede de saneamento. Realização do fecho hermético e colocação da tampa e dos acessórios. Verificação do seu correcto funcionamento.
Critério de medição de projecto: Número de unidades previstas, segundo documentação gráfica de Projecto.
Critério de medição de obra: Medir-se-á o número de unidades realmente executadas segundo especificações de Projecto.

| Código | Un | Descrição | Rendimento | Preço | Importância |
|---|---|---|---|---|---|
| mt10hmf020Ha | m³ | Betão simples C30/37 (X0(P); D25; S2; Cl 0,4), fabricado em central, segundo NP EN 206. (material) | 0.329 | 14280.1 | 4698.153 |
| mt04lpt010c | Ud | Tijolo cerâmico furado duplo, para revestir, 30x20x9 cm, para utilização em alvenaria protegida (peça P), densidade 746 kg/m³, segundo NP EN 771-1. (material) | 78 | 33.7 | 2628.600 |
| mt08aaa010a | m³ | Água. (material) | 0.022 | 193.69 | 4.261 |
| mt01arg005a | t | Areia de pedreira, para argamassa preparada em obra. (material) | 0.169 | 2085.8 | 352.500 |
| mt08cem000m | kg | Cimento cinzento em sacos. (material) | 42.701 | 17.22 | 735.311 |
| mt11ppl030b | Ud | Curva 87°30' de PVC liso, D=160 mm. (material) | 1 | 2277.73 | 2277.730 |
| mt08adt010 | kg | Aditivo hidrófugo para impermeabilização de argamassas ou betões. (material) | 0.675 | 154.95 | 104.591 |
| mt04lvg020c | Ud | Painel cerâmico furado com encaixe macho-fêmea, para revestir, 80x25x3 cm, com topos rectos. (material) | 4 | 51.73 | 206.920 |
| mt07ame020ffc | m² | Malha electrossoldada AR50 100x300 mm, com arames longitudinais de 5 mm de diâmetro e arames transversais de 4,2 mm de diâmetro, aço A500 EL. (material) | 0.303 | 487.66 | 147.761 |
| mt07aco020h | Ud | Separador homologado para lajes maciças. (material) | 4 | 12.6 | 50.400 |
| mt10haf020jElla | m³ | Betão C35/45 (XC4(P) + XA2(P); D25; S2; Cl 0,2), fabricado em central, segundo NP EN 206. (material) | 0.094 | 16536.7 | 1554.450 |
| mt11var100 | Ud | Conjunto de elementos necessários para garantir o fecho hermético à passagem de maus odores em caixas de saneamento, composto por: angulares e chapas metálicas com os seus elementos de fixação e ancoragem, junta de neopreno, óleo e outros acessórios. (material) | 1 | 1334.19 | 1334.190 |
| mt11arf010f | Ud | Tampa de betão armado pré-fabricada, 96x96x5 cm. (material) | 1 | 7439.12 | 7439.120 |
| mt36bom050r | m | Conduta de impulsão de águas residuais realizada com tubo de PVC para pressão de 10 atm, de 40 mm de diâmetro, com extremo abocardado, segundo NP EN 1452. (material) | 4 | 375.27 | 1501.080 |
| mt36bom051r | Ud | Repercussão, por m de tubagem, de acessórios, uniões e peças especiais para tubo de PVC para pressão de 10 atm, de 40 mm de diâmetro. (material) | 4 | 112.54 | 450.160 |
| mt37vre010e | Ud | Válvula de retenção, com rosca GAS de 1 1/4", "EBARA". (material) | 2 | 16172 | 32344.000 |
| mt37svc010i | Ud | Válvula adufa de latão fundido, para enroscar, de 1 1/4". (material) | 2 | 2296.56 | 4593.120 |
| mt36bse021u | Ud | Electrobomba submergível, com impulsor vórtex, para bombagem de águas sujas ou ligeiramente lodosas, construída em aço inoxidável, modelo BEST ONE VOX "EBARA", com uma potência de 0,25 kW e saída de impulsão roscada de 1 1/4", para uma altura máxima de imersão de 5 m, temperatura máxima do líquido conduzido 35°C segundo EN 60335-2-41 para uso doméstico e 40°C para outras aplicações e tamanho máximo de passagem de sólidos 20 mm, com corpo de impulsão, filtro, impulsor, carcaça, tampa de motor e eixo motor de aço inoxidável AISI 304, fecho mecânico com dupla vedação em câmara de óleo, motor assíncrono de 2 polos, isolamento classe F, para alimentação trifásica a 400 V e 50 Hz de frequência, condensador e protecção termo-amperimétrica de rearme automático incorporados, protecção IP68 e cabo eléctrico de ligação de 5 metros com tomada tipo shuko. (material) | 2 | 70671.64 | 141343.280 |
| mt36bse005fa | Ud | Quadro eléctrico trifásico de 0,75x2 kW para duas electrobombas submergíveis, "EBARA". (material) | 1 | 228186.94 | 228186.940 |
| mt36bom020 | Ud | Acessórios para instalação de bomba submergível portátil, para bombagem de águas, instalada em caixa enterrada e ligação à rede de saneamento. (material) | 2 | 3630.61 | 7261.220 |
| mt36bom060a | Ud | Instalação de bomba submergível portátil, para bombagem de águas, em caixa enterrada e ligação à rede eléctrica. (material) | 2 | 2425.8 | 4851.600 |
| mt37bce909a | Ud | Colocação em funcionamento de sistema de elevação de águas residuais com electrobomba submergível, "EBARA". (material) | 1 | 14878.24 | 14878.240 |
| mq06hor010 | h | Betoneira eléctrica com uma capacidade de amassadura de 160 l. (equipamento) | 0.078 | 330.99 | 25.817 |
| mo020 | h | Oficial de 1ª construção. (mão de obra) | 2.749 | 622.24 | 1710.538 |
| mo077 | h | Ajudante de construção. (mão de obra) | 0.344 | 398.94 | 137.235 |
| mo113 | h | Operário não qualificado construção. (mão de obra) | 2.914 | 383.87 | 1118.597 |
| mo008 | h | Oficial de 1ª canalizador. (mão de obra) | 1.833 | 639.39 | 1172.002 |
| mo107 | h | Ajudante de canalizador. (mão de obra) | 1.833 | 398.19 | 729.882 |
| mo003 | h | Oficial de 1ª electricista. (mão de obra) | 4.559 | 639.39 | 2914.979 |
| % | % | Custos directos complementares | 2 % | 464752.677 | 9295.054 |
|  |  | Custos directos |  |  | 474047.731 |

Resíduos:
- colocação: mt10hmf020Ha Betão simples C30/37 (X0(P); D25; S2; Cl 0,4), fabricado em central, segundo NP EN 206; factor de resíduo 0.00124692
- colocação: mt04lpt010c; factor de resíduo 0.0516306
- colocação: mt01arg005a Areia de pedreira, para argamassa preparada em obra; factor de resíduo 0.00501329
- colocação: mt08cem000m Cimento cinzento em sacos; factor de resíduo 0.0063
- colocação: mt11ppl030b Curva 87°30' de PVC liso, D=160 mm; factor de resíduo 0.0265
- colocação: mt08adt010 Aditivo hidrófugo para impermeabilização de argamassas ou betões; factor de resíduo 0.055
- colocação: mt04lvg020c Painel cerâmico furado com encaixe macho-fêmea, para revestir, 80x25x3 cm, com topos rectos; factor de resíduo 0.0462
- colocação: mt07ame020ffc; factor de resíduo 0.0197395
- colocação: mt10haf020jElla Betão C35/45 (XC4(P) + XA2(P); D25; S2; Cl 0,2), fabricado em central, segundo NP EN 206; factor de resíduo 0.00109833

## Recursos

**mt10hmf020Ha** m³ Betão simples C30/37 (X0(P); D25; S2; Cl 0,4), fabricado em central, segundo NP EN 206
Dados técnicos: Custo energético 2208.000 MJ; Emissão de CO2 253.000 kg; Código LER 17 01 01; Massa do elemento 2300 kg; Volume 1.533333 m3

**mt04lpt010c** Ud Tijolo cerâmico furado duplo
Dados técnicos: Custo energético 11.437 MJ; Emissão de CO2 0.829 kg; Código LER 17 01 02; Massa do elemento 3.5 kg; Volume 0.0028 m3
Resíduos:
- embalagem: re170201 Madeira. (componente de resíduo); rendimento 0.008 kg; Código LER 17 02 01; Massa do elemento 1 kg; Volume 0.000909 m3
- embalagem: re170203 Plástico. (componente de resíduo); rendimento 0.001 kg; Código LER 17 02 03; Massa do elemento 1 kg; Volume 0.001667 m3

**mt08aaa010a** m³ Água
Dados técnicos: Custo energético 60.000 MJ; Emissão de CO2 30.000 kg

**mt01arg005a** t Areia de pedreira, para argamassa preparada em obra
Dados técnicos: Custo energético 75.000 MJ; Emissão de CO2 4.000 kg; Código LER 01 04 08; Massa do elemento 1000 kg; Volume 0.666667 m3

**mt08cem000m** kg Cimento cinzento em sacos
Dados técnicos: Custo energético 7.174 MJ; Emissão de CO2 0.904 kg; Código LER 17 01 01; Massa do elemento 1 kg; Volume 0.000667 m3
Resíduos:
- embalagem: re150101 Embalagens de papel e cartão. (componente de resíduo); rendimento 0.014 kg; Código LER 15 01 01; Massa do elemento 1 kg; Volume 0.001333 m3
- embalagem: re170201 Madeira; rendimento 0.001 kg
- embalagem: re170203 Plástico; rendimento 0.003 kg

**mt11ppl030b** Ud Curva 87°30' de PVC liso, D=160 mm
Dados técnicos: Custo energético 88.180 MJ; Emissão de CO2 4.407 kg; Código LER 17 02 03; Massa do elemento 0.91 kg; Volume 0.001517 m3
Resíduos:
- embalagem: re150101 Embalagens de papel e cartão; rendimento 0.036 kg

**mt08adt010** kg Aditivo hidrófugo para impermeabilização de argamassas ou betões
Dados técnicos: Custo energético 71.130 MJ; Emissão de CO2 2.824 kg; Código LER 17 09 04; Massa do elemento 1 kg; Volume 0.000667 m3
Resíduos:
- embalagem: re170203 Plástico; rendimento 0.032 kg

**mt04lvg020c** Ud Painel cerâmico furado com encaixe macho-fêmea, para revestir, 80x25x3 cm, com topos rectos
Dados técnicos: Custo energético 19.750 MJ; Emissão de CO2 1.265 kg; Código LER 17 01 03; Massa do elemento 6 kg; Volume 0.0048 m3
Resíduos:
- embalagem: re170201 Madeira; rendimento 0.005 kg
- embalagem: re170203 Plástico; rendimento 0.003 kg

**mt07ame020ffc** m² Malha electrossoldada AR50 100x300 mm
Dados técnicos: Custo energético 18.677 MJ; Emissão de CO2 0.969 kg; Código LER 17 04 05; Massa do elemento 1.9 kg; Volume 0.000905 m3

**mt07aco020h** Ud Separador homologado para lajes maciças
Dados técnicos: Custo energético 1.105 MJ; Emissão de CO2 0.114 kg
Resíduos:
- embalagem: re150101 Embalagens de papel e cartão; rendimento 0.072 kg

**mt10haf020jElla** m³ Betão C35/45 (XC4(P) + XA2(P); D25; S2; Cl 0,2), fabricado em central, segundo NP EN 206
Dados técnicos: Custo energético 2208.000 MJ; Emissão de CO2 253.000 kg; Código LER 17 01 01; Massa do elemento 2300 kg; Volume 1.533333 m3

**mt37vre010e** Ud Válvula de retenção, com rosca GAS de 1 1/4", "EBARA"
Dados técnicos: Custo energético 141.057 MJ; Emissão de CO2 8.849 kg
Resíduos:
- embalagem: re150101 Embalagens de papel e cartão; rendimento 0.072 kg

**mt37svc010i** Ud Válvula adufa de latão fundido, para enroscar, de 1 1/4"
Dados técnicos: Custo energético 685.269 MJ; Emissão de CO2 46.081 kg
Resíduos:
- embalagem: re150101 Embalagens de papel e cartão; rendimento 0.072 kg

**mt36bse021u** Ud Electrobomba submergível
Dados técnicos: Custo energético 282.326 MJ; Emissão de CO2 36.246 kg
Resíduos:
- embalagem: re150101 Embalagens de papel e cartão; rendimento 1.578 kg

**mt36bse005fa** Ud Quadro eléctrico trifásico de 0,75x2 kW para duas electrobombas submergíveis, "EBARA"
Dados técnicos: Custo energético 1.157 MJ; Emissão de CO2 1.822 kg
Resíduos:
- embalagem: re150101 Embalagens de papel e cartão; rendimento 2.143 kg
