# Grade de segurança metálica

- Propriedade do ficheiro: CYPE Ingenieros S.A.
- Formato: FIEBDC-3/2016
- Programa: Generador de precios de la construcción. CYPE Ingenieros, S.A.
- Data: 13/06/2024
- Âmbito geográfico: Cabo Verde
- Moeda: CVE
- Custos indirectos: 3 %
- IVA: 15 %

## F Fachadas, divisões e protecções

### FD Protecções e gradeamentos

#### FDC Grades de segurança metálicas

**FDC010** Ud Grade de segurança metálica.
Grade de segurança enrolável de lâminas de chapa de aço galvanizado, painel microperfurado, 300x220 cm, acabamento sendzimir, abertura manual. Inclusive fechadura central com chave de segurança.
Inclui: Colocação e fixação dos perfis guia. Introdução da grade de segurança metálica nas guias. Colocação e fixação do eixo aos suportes. Tensão da mola. Fixação da grade de segurança metálica ao rolo. Montagem do sistema de abertura. Montagem do sistema de accionamento (eixo, engrenagem e manivela ou electromotor). Correcção de falhas, lubrificação de mecanismos e guias.
Critério de medição de projecto: Número de unidades previstas, segundo documentação gráfica de Projecto.
Critério de medição de obra: Medir-se-á o número de unidades realmente executadas segundo especificações de Projecto.

| Código | Un | Descrição | Rendimento | Preço | Importância |
|---|---|---|---|---|---|
| mt26cec010u | m² | Grade de segurança metálica enrolável de lâminas de chapa de aço galvanizado, painel microperfurado, de 0,8 mm de espessura, acabamento sendzimir. Inclusive caixa recolhedora, eixos, guias, molas e acessórios. Segundo EN 13241-1. (material) | 7.59 | 14594.26 | 110770.433 |
| mt26eem020 | Ud | Fechadura de segurança ao solo para grade de segurança enrolável. (material) | 1 | 24136.39 | 24136.390 |
| mo020 | h | Oficial de 1ª construção. (mão de obra) | 3.024 | 622.24 | 1881.654 |
| mo113 | h | Operário não qualificado construção. (mão de obra) | 3.024 | 383.87 | 1160.823 |
| mo018 | h | Oficial de 1ª serralheiro. (mão de obra) | 3.024 | 630.4 | 1906.330 |
| mo059 | h | Ajudante de serralheiro. (mão de obra) | 3.024 | 399.7 | 1208.693 |
| % | % | Custos directos complementares | 2 % | 141064.323 | 2821.286 |
|  |  | Custos directos |  |  | 143885.609 |

## Recursos

**mt26cec010u** m² Grade de segurança metálica enrolável de lâminas de chapa de aço galvanizado
Dados técnicos: Custo energético 380.859 MJ; Emissão de CO2 38.592 kg
Resíduos:
- embalagem: re170604 Materiais de isolamento não abrangidos em 17 06 01 e 17 06 03. (componente de resíduo); rendimento 0.082 kg; Código LER 17 06 04; Massa do elemento 1 kg; Volume 0.001667 m3
