# Unidade exterior de ar condicionado, com recuperação de calor, para gás R-410A

- Propriedade do ficheiro: CYPE Ingenieros S.A.
- Formato: FIEBDC-3/2016
- Programa: Generador de precios de la construcción. CYPE Ingenieros, S.A.
- Data: 23/05/2024
- Âmbito geográfico: Cabo Verde
- Moeda: CVE
- Custos indirectos: 3 %
- IVA: 15 %

## I Instalações

### IB Sistemas de climatização

#### IBP Sistema VRF (Toshiba)

**IBP020** Ud Unidade exterior de ar condicionado, com recuperação de calor, para gás R-410A.
Unidade exterior de ar condicionado SHRM-e, sistema VRF com recuperação de calor, para gás R-410A, alimentação trifásica (400V/50Hz), modelo MMY-MAP1606FT8P-E "TOSHIBA", potência frigorífica nominal 45 kW (temperatura de bolbo seco de ar interior 27°C, temperatura de bolbo húmido de ar interior 19°C, temperatura de bolbo seco do ar exterior 35°C, temperatura de bolbo húmido do ar exterior 24°C), EER 3,23, EER a 50% da carga 6,23, SEER 5,78, consumo eléctrico nominal em arrefecimento 13,9 kW, limite de funcionamento de temperatura de bolbo seco do ar exterior em arrefecimento desde -10 até 46°C, potência calorífica nominal 50 kW (temperatura de bolbo seco de ar interior 20°C, temperatura de bolbo seco do ar exterior 7°C, temperatura de bolbo húmido do ar exterior 6°C), COP 2,91, COP a 50% da carga 5,28, SCOP 3,51, consumo eléctrico nominal em aquecimento 12,2 kW, limite de funcionamento de temperatura de bolbo húmido do ar exterior em aquecimento desde -25 até 15,5°C, de 1830x1600x780 mm, 377 kg, pressão sonora em arrefecimento 61 dBA, pressão sonora em aquecimento 62 dBA, potência sonora em arrefecimento 83 dBA, potência sonora em aquecimento 84 dBA, caudal de ar 17300 m³/h, compressores tipo Twin Rotary, com tecnologia Inverter, com capacidade de ligação até 36 unidades interiores.
Critérios considerados na determinação do preço da unidade de obra: O preço não inclui os elementos anti-vibratórios de pavimento, a canalização nem a cablagem eléctrica de alimentação.
Inclui: Marcação. Colocação e fixação. Ligação às linhas frigoríficas. Ligação à rede eléctrica. Ligação à rede de drenagem. Colocação em funcionamento.
Critério de medição de projecto: Número de unidades previstas, segundo documentação gráfica de Projecto.
Critério de medição de obra: Medir-se-á o número de unidades realmente executadas segundo especificações de Projecto.

| Código | Un | Descrição | Rendimento | Preço | Importância |
|---|---|---|---|---|---|
| mt42tsb060e | Ud | Unidade exterior de ar condicionado SHRM-e, sistema VRF com recuperação de calor, para gás R-410A, alimentação trifásica (400V/50Hz), modelo MMY-MAP1606FT8P-E "TOSHIBA", potência frigorífica nominal 45 kW (temperatura de bolbo seco de ar interior 27°C, temperatura de bolbo húmido de ar interior 19°C, temperatura de bolbo seco do ar exterior 35°C, temperatura de bolbo húmido do ar exterior 24°C), EER 3,23, EER a 50% da carga 6,23, SEER 5,78, consumo eléctrico nominal em arrefecimento 13,9 kW, limite de funcionamento de temperatura de bolbo seco do ar exterior em arrefecimento desde -10 até 46°C, potência calorífica nominal 50 kW (temperatura de bolbo seco de ar interior 20°C, temperatura de bolbo seco do ar exterior 7°C, temperatura de bolbo húmido do ar exterior 6°C), COP 2,91, COP a 50% da carga 5,28, SCOP 3,51, consumo eléctrico nominal em aquecimento 12,2 kW, limite de funcionamento de temperatura de bolbo húmido do ar exterior em aquecimento desde -25 até 15,5°C, de 1830x1600x780 mm, 377 kg, pressão sonora em arrefecimento 61 dBA, pressão sonora em aquecimento 62 dBA, potência sonora em arrefecimento 83 dBA, potência sonora em aquecimento 84 dBA, caudal de ar 17300 m³/h, compressores tipo Twin Rotary, com tecnologia Inverter, com capacidade de ligação até 36 unidades interiores. (material) | 1 | 4099764 | 4099764.000 |
| mo005 | h | Oficial de 1ª instalador de ar condicionado. (mão de obra) | 7.914 | 639.39 | 5060.132 |
| mo104 | h | Ajudante de instalador de ar condicionado. (mão de obra) | 7.914 | 398.19 | 3151.276 |
| % | % | Custos directos complementares | 2 % | 4107975.408 | 82159.508 |
|  |  | Custos directos |  |  | 4190134.916 |

## Recursos

**mt42tsb060e** Ud Unidade exterior de ar condicionado SHRM-e
Dados técnicos: Custo energético 17316.359 MJ; Emissão de CO2 1185.045 kg
Resíduos:
- embalagem: re150101 Embalagens de papel e cartão. (componente de resíduo); rendimento 0.18 kg; Código LER 15 01 01; Massa do elemento 1 kg; Volume 0.001333 m3
- embalagem: re170203 Plástico. (componente de resíduo); rendimento 0.09 kg; Código LER 17 02 03; Massa do elemento 1 kg; Volume 0.001667 m3
