# Guarda-corpos de segurança para protecção de bordos de escavação

- Propriedade do ficheiro: CYPE Ingenieros S.A.
- Formato: FIEBDC-3/2016
- Programa: Generador de precios de la construcción. CYPE Ingenieros, S.A.
- Data: 23/05/2024
- Âmbito geográfico: Cabo Verde
- Moeda: CVE
- Custos indirectos: 3 %
- IVA: 15 %

## Y Segurança e saúde

### YC Sistemas de protecção colectiva

#### YCB Delimitação e protecção de bordos de escavação

**YCB070** m Guarda-corpos de segurança para protecção de bordos de escavação.
Protecção de pessoas em bordos de escavação através de guarda-corpos de segurança de 1 m de altura, formada por varão horizontal superior nervurado de aço A400 NR de 16 mm de diâmetro, varão horizontal intermédio nervurado de aço A500 NR de 16 mm de diâmetro e rodapé de prancha de madeira de pinho de 15x5,2 cm, tudo fixado através de abraçadeiras de nylon e arame a montantes de varão nervurado de aço A500 NR de 32 mm de diâmetro, cravados no terreno cada 1,00 m. Inclusive tampas protectoras de PVC, para a protecção dos extremos das armaduras. Amortizável os varões em 3 utilizações, a madeira em 4 utilizações e as tampas protectoras em 15 utilizações.
Critério de medição de projecto: Comprimento medido segundo Plano de Segurança e Saúde.
Critério de medição de obra: Será medido o comprimento realmente montado segundo especificações do Plano de Segurança e Saúde.

| Código | Un | Descrição | Rendimento | Preço | Importância |
|---|---|---|---|---|---|
| mt07aco040f | kg | Aço em varões nervurados, A500 NR, fornecido em obra em varões sem elaborar, de vários diâmetros. (material) | 5.691 | 189.95 | 1081.005 |
| mt50spr046 | Ud | Abraçadeira de nylon, de 4,8x200 mm. (material) | 2.52 | 6.29 | 15.851 |
| mt50spr045 | Ud | Tampa protectora de PVC, de cor vermelho, para protecção dos extremos das armaduras. (material) | 0.084 | 18.63 | 1.565 |
| mt50spa050g | m³ | Prancha de madeira de pinho, dimensões 15x5,2 cm. (material) | 0.002 | 68698.67 | 137.397 |
| mt08var050 | kg | Arame galvanizado para atar, de 1,30 mm de diâmetro. (material) | 0.05 | 193.69 | 9.685 |
| mo119 | h | Oficial de 1ª Segurança e Saúde. (mão de obra) | 0.229 | 622.24 | 142.493 |
| mo120 | h | Operário Segurança e Saúde. (mão de obra) | 0.229 | 383.87 | 87.906 |
| % | % | Custos directos complementares | 2 % | 1475.902 | 29.518 |
|  |  | Custos directos |  |  | 1505.420 |

Resíduos:
- colocação: mt07aco040f Aço em varões nervurados, A500 NR, fornecido em obra em varões sem elaborar, de vários diâmetros; factor de resíduo 0.0075
- colocação: mt50spr046 Abraçadeira de nylon, de 4,8x200 mm; factor de resíduo 0.07
- colocação: mt50spa050g Prancha de madeira de pinho, dimensões 15x5,2 cm; factor de resíduo 1
- colocação: mt08var050 Arame galvanizado para atar, de 1,30 mm de diâmetro; factor de resíduo 0.0038

## Recursos

**mt07aco040f** kg Aço em varões nervurados, A500 NR, fornecido em obra em varões sem elaborar, de vários diâmetros
Dados técnicos: Custo energético 9.830 MJ; Emissão de CO2 0.510 kg; Código LER 17 04 05; Massa do elemento 1 kg; Volume 0.000476 m3

**mt50spr046** Ud Abraçadeira de nylon, de 4,8x200 mm
Dados técnicos: Custo energético 0.184 MJ; Emissão de CO2 0.009 kg; Código LER 17 02 03; Massa do elemento 0.0019 kg; Volume 0.000003 m3

**mt50spa050g** m³ Prancha de madeira de pinho, dimensões 15x5,2 cm
Dados técnicos: Custo energético 78108.000 MJ; Emissão de CO2 -1069.500 kg; Código LER 17 02 01; Massa do elemento 575 kg; Volume 0.522727 m3

**mt08var050** kg Arame galvanizado para atar, de 1,30 mm de diâmetro
Dados técnicos: Custo energético 25.100 MJ; Emissão de CO2 2.560 kg; Código LER 17 04 05; Massa do elemento 1 kg; Volume 0.000476 m3
