# Peça para calha protectora para alojamento de cabos eléctricos e de telecomunicação

- Propriedade do ficheiro: CYPE INGENIEROS, S.A.
- Formato: FIEBDC-3/2002
- Âmbito geográfico: Cabo Verde
- Moeda: CVE
- Custos indirectos: 3.00 %
- IVA: 15.00 %

## I Instalações

### IE Eléctricas

#### IEO Canalizações

**IEO035** Ud Peça para calha protectora para alojamento de cabos eléctricos e de telecomunicação.
Ângulo de composto termoplástico livre de halogéneos, cor branca RAL 9010, de 40x60 mm.
Inclui: Marcação. Colocação.
Critério de medição de projecto: Número de unidades previstas, segundo documentação gráfica de Projecto.
Critério de medição de obra: Medir-se-á o número de unidades realmente executadas segundo especificações de Projecto.

| Código | Un | Descrição | Rendimento | Preço | Importância |
|---|---|---|---|---|---|
| mt35une153a | Ud | Ângulo de composto termoplástico livre de halogéneos, cor branca RAL 9010, de 40x60 mm, para colocar à pressão. (material) | 1.000 | 1927.91 | 1927.91 |
| op00ato010 |  | Aparafusadora. | 1.000 | 0.00 | 0.00 |
| mo003 | h | Oficial de 1ª electricista. (mão de obra) | 0.063 | 639.39 | 40.28 |
| mo102 | h | Ajudante de electricista. (mão de obra) | 0.063 | 398.19 | 25.09 |
| % | % | Custos directos complementares | 2 % | 1993.28 | 39.87 |
|  |  | Custos directos |  |  | 2033.15 |
