# Tubagem para coluna montante

- Propriedade do ficheiro: CYPE INGENIEROS, S.A.
- Formato: FIEBDC-3/2002
- Âmbito geográfico: Cabo Verde
- Moeda: CVE
- Custos indirectos: 3.00 %
- IVA: 15.00 %

## I Instalações

### IG Gases combustíveis

#### IGM Ramais de distribuição

**IGM005** m Tubagem para coluna montante.
Tubagem, para coluna montante, colocada superficialmente e fixada ao paramento, formada por tubo de aço preto, com soldadura longitudinal por resistência eléctrica, série M, de 2 1/2" DN 65 mm de diâmetro e 3,6 mm de espessura; acabada com demão de primário antioxidante de pelo menos 50 microns de espessura e duas demãos de esmalte sintético de pelo menos 40 microns de espessura cada uma. Inclusive material auxiliar para montagem e fixação, acessórios e peças especiais colocados através de soldadura eléctrica.
Inclui: Marcação. Raspagem e limpeza de óxidos. Aplicação de primário antioxidante e esmalte. Colocação de tubos. Montagem, ligação e verificação do seu correcto funcionamento.
Critério de medição de projecto: Comprimento medido segundo documentação gráfica de Projecto.
Critério de medição de obra: Medir-se-á o comprimento realmente executado segundo especificações de Projecto.

| Código | Un | Descrição | Rendimento | Preço | Importância |
|---|---|---|---|---|---|
| mt08tan330h | Ud | Material auxiliar para montagem e fixação das tubagens de aço, de 2 1/2" DN 65 mm. (material) | 1.000 | 223.27 | 223.27 |
| mt08tan010he | m | Tubo de aço preto, com soldadura longitudinal por resistência eléctrica, série M, de 2 1/2" DN 65 mm de diâmetro e 3,6 mm de espessura, segundo NP EN 10255, com o preço incrementado em 20% relativamente a acessórios e peças especiais. (material) | 1.000 | 2237.58 | 2237.58 |
| mt27pfi030 | kg | Primário antioxidante com poliuretano. (material) | 0.030 | 1512.08 | 45.36 |
| mt27ess010d | kg | Esmalte sintético, cor a escolher do catálogo RAL, para aplicar sobre superfícies metálicas, aspecto brilhante. (material) | 0.062 | 1151.44 | 71.39 |
| op00ato010 |  | Aparafusadora. | 1.000 | 0.00 | 0.00 |
| op00mar010 |  | Martelo. | 1.000 | 0.00 | 0.00 |
| op00tal010 |  | Berbequim. | 1.000 | 0.00 | 0.00 |
| mo010 | h | Oficial de 1ª instalador de gás. (mão de obra) | 0.470 | 639.39 | 300.51 |
| mo109 | h | Ajudante de instalador de gás. (mão de obra) | 0.470 | 398.19 | 187.15 |
| mo038 | h | Oficial de 1ª pintor. (mão de obra) | 0.154 | 622.24 | 95.82 |
| % | % | Custos directos complementares | 2 % | 3161.08 | 63.22 |
|  |  | Custos directos |  |  | 3224.30 |
