# Isolamento térmico pelo exterior do pano interior, em fachada dupla de alvenaria para revestir

- Propriedade do ficheiro: CYPE INGENIEROS, S.A.
- Formato: FIEBDC-3/2002
- Âmbito geográfico: Cabo Verde
- Moeda: CVE
- Custos indirectos: 3.00 %
- IVA: 15.00 %

## N Isolamentos e impermeabilizações

### NA Isolamentos térmicos

#### NAF Fachadas e paredes meeiras

**NAF021** m² Isolamento térmico pelo exterior do pano interior, em fachada dupla de alvenaria para revestir.
Isolamento térmico pelo exterior do pano interior, em fachada dupla de alvenaria para revestir, com painel rígido de poliestireno expandido, de superfície lisa e bordo lateral recto, de 30 mm de espessura, resistência térmica 1,05 m²°C/W, condutibilidade térmica 0,029 W/(m°C). Colocação em obra: topo a topo, com espuma de poliuretano, sobre distanciadores do mesmo material isolante, para manter a espessura da caixa de ar. Inclusive espuma adesiva auto-expansível, elástica, de poliuretano monocomponente para a fixação dos distanciadores ao pano interior e dos painéis isolantes aos distanciadores.
Inclui: Implantação e corte do isolamento. Colocação dos distanciadores. Colocação do isolamento. Resolução de pontos singulares.
Critério de medição de projecto: Superfície medida segundo documentação gráfica de Projecto.
Critério de medição de obra: Medir-se-á a superfície realmente executada segundo especificações de Projecto.

| Código | Un | Descrição | Rendimento | Preço | Importância |
|---|---|---|---|---|---|
| mt16pel010aaea | m² | Painel rígido de poliestireno expandido, segundo NP EN 13163, de superfície lisa e bordo lateral recto, de 30 mm de espessura, resistência térmica 1,05 m²°C/W, condutibilidade térmica 0,029 W/(m°C), Euroclasse E de reacção ao fogo segundo NP EN 13501-1, com código de designação EPS-EN 13163-L3-W3-T2-S5-P10-BS250-TR200-DS(N)2-CS(10)150. (material) | 1.050 | 843.95 | 886.15 |
| mt22www040 | Ud | Aerossol de 750 ml de espuma adesiva auto-expansível, elástica, de poliuretano monocomponente, de 25 kg/m³ de densidade, condutibilidade térmica 0,0345 W/(m°C), 135% de expansão, alongamento até à rotura 45% e 7 N/cm² de resistência à tracção, estável de -40°C a 90°C; para aplicar com pistola; segundo EN 13165. (material) | 0.050 | 1353.60 | 67.68 |
| mo054 | h | Oficial de 1ª montador de isolamentos. (mão de obra) | 0.027 | 639.39 | 17.26 |
| mo101 | h | Ajudante de montador de isolamentos. (mão de obra) | 0.027 | 398.94 | 10.77 |
| % | % | Custos directos complementares | 2 % | 981.86 | 19.64 |
|  |  | Custos directos |  |  | 1001.50 |
