# Enchimento manual de escavações, em reforço de fundações

- Propriedade do ficheiro: CYPE Ingenieros S.A.
- Formato: FIEBDC-3/2016
- Programa: Generador de precios de la construcción. CYPE Ingenieros, S.A.
- Data: 15/06/2024
- Âmbito geográfico: Cabo Verde
- Moeda: CVE
- Custos indirectos: 3 %
- IVA: 15 %

## A Acondicionamento do terreno

### AZ Reforços

#### AZA Movimento de terras

**AZA030** m³ Enchimento manual de escavações, em reforço de fundações.
Enchimento manual de escavações em reforço de fundações, com areia de 0 a 5 mm de diâmetro, e compactação em camadas sucessivas de 20 cm de espessura máxima com apiloador (saltitão) de condução manual, até alcançar uma densidade seca não inferior a 95% da máxima obtida no teste Proctor Modificado, realizado segundo LNEC E 197.
Critérios considerados na determinação do preço da unidade de obra: O preço não inclui a realização do ensaio Proctor Modificado.
Inclui: Espalhamento do material de enchimento em camadas de espessura uniforme. Humidificação de cada camada. Compactação.
Critério de medição de projecto: Volume medido sobre as secções teóricas da escavação, segundo documentação gráfica de Projecto.
Critério de medição de obra: Medir-se-á, em perfil compactado, o volume realmente executado segundo especificações de Projecto, sem incluir os incrementos por excessos de escavação não autorizados.

| Código | Un | Descrição | Rendimento | Preço | Importância |
|---|---|---|---|---|---|
| mt01ara030 | t | Areia de 0 a 5 mm de diâmetro, limpa. (material) | 1.8 | 1037.11 | 1866.798 |
| mq04dua020b | h | Dumper de descarga frontal de 2 t de carga útil. (equipamento) | 0.116 | 996.07 | 115.544 |
| mq02rop020 | h | Apiloador (Saltitão) de condução manual, de 80 kg, com placa de 30x30 cm. (equipamento) | 0.869 | 376.08 | 326.814 |
| mq02cia020j | h | Camião cisterna, de 8 m³ de capacidade. (equipamento) | 0.012 | 11407.08 | 136.885 |
| mo113 | h | Operário não qualificado construção. (mão de obra) | 0.73 | 383.87 | 280.225 |
| % | % | Custos directos complementares | 2 % | 2726.266 | 54.525 |
|  |  | Custos directos |  |  | 2780.791 |

Resíduos:
- colocação: mt01ara030 Areia de 0 a 5 mm de diâmetro, limpa; factor de resíduo 0.009

## Recursos

**mt01ara030** t Areia de 0 a 5 mm de diâmetro, limpa
Dados técnicos: Custo energético 75.000 MJ; Emissão de CO2 4.000 kg; Código LER 01 04 09; Massa do elemento 1000 kg; Volume 0.625 m3
