# Espalhamanto de terra vegetal em taludes

- Propriedade do ficheiro: CYPE Ingenieros S.A.
- Formato: FIEBDC-3/2016
- Programa: Gerador de preços para construção civil. CYPE Ingenieros, S.A.
- Data: 19/04/2024
- Âmbito geográfico: Cabo Verde
- Moeda: CVE
- Custos indirectos: 3 %
- IVA: 15 %

## A Acondicionamento do terreno

### AC Movimento de terras em obra civil

#### ACR Espalhamentos, enchimentos e compactações

**ACR080** m³ Espalhamanto de terra vegetal em taludes.
Espalhamento de terra vegetal em taludes, com meios mecânicos, deixando o terreno com perfilamento basto.
Inclui: Espalhamento das terras.
Critério de medição de projecto: Volume a espalhar, segundo documentação gráfica de Projecto.
Critério de medição de obra: Medir-se-á o volume realmente executado segundo especificações de Projecto.

| Código | Un | Descrição | Rendimento | Preço | Importância |
|---|---|---|---|---|---|
| mq01exc010c | h | Retroescavadora sobre correntes, de 113 kW. (equipamento) | 0.028 | 5624.88 | 157.497 |
| % | % | Custos directos complementares | 2 % | 157.497 | 3.150 |
|  |  | Custos directos |  |  | 160.647 |
