# Sistema de ancoragem subterrânea de árvore

- Propriedade do ficheiro: CYPE Ingenieros S.A.
- Formato: FIEBDC-3/2016
- Programa: Gerador de preços para construção civil. CYPE Ingenieros, S.A.
- Data: 19/04/2024
- Âmbito geográfico: Cabo Verde
- Moeda: CVE
- Custos indirectos: 3 %
- IVA: 15 %

## J Jardins

### JD Sistemas de drenagem, fixação e protecção

#### JDS Sistemas de ancoragen

**JDS010** Ud Sistema de ancoragem subterrânea de árvore.
Sistema subterrâneo de ancoragem de torrão que envolve o sistema radicular, para árvore com diâmetro de tronco entre 5 e 10 cm, formado por três cabos de aço galvanizado, de 4,5 m de comprimento, com argola no extremo final de cada um deles, unidos a três pranchas de madeira de 15 cm de largura e 5,2 cm de espessura, colocadas no fundo da escavação formando em planta um triângulo, e entrelaçados a uma cinta elástica de 3 m de comprimento e 25 mm de largura, através das argolas, para o seu ajuste final através de um tensor.
Inclui: Ancinhagem da terra do fundo da cova. Humedecimento do torrão que envolve o sistema radicular. Colocação do sistema de ancoragem.
Critério de medição de projecto: Número de unidades previstas, segundo documentação gráfica de Projecto.
Critério de medição de obra: Medir-se-á o número de unidades realmente executadas segundo especificações de Projecto.

| Código | Un | Descrição | Rendimento | Preço | Importância |
|---|---|---|---|---|---|
| mt48adp010b | Ud | Kit de ancoragem para fixação do torrão que envolve o sistema radicular de uma árvore com diâmetro de tronco entre 5 e 10 cm, composto por três cabos de aço galvanizado, de 4,5 m de comprimento, com argola no extremo final de cada um deles, cinta elástica de 3 m de comprimento e 25 mm de largura e um tensor. (material) | 1 | 8336.6 | 8336.600 |
| mt50spa050g | m³ | Prancha de madeira de pinho, dimensões 15x5,2 cm. (material) | 0.03 | 68322.83 | 2049.685 |
| mo040 | h | Oficial de 1ª jardineiro. (mão de obra) | 0.252 | 622.24 | 156.804 |
| mo115 | h | Operário jardineiro. (mão de obra) | 1.701 | 383.87 | 652.963 |
| % | % | Custos directos complementares | 2 % | 11196.052 | 223.921 |
|  |  | Custos directos |  |  | 11419.973 |

Resíduos:
- colocação: mt50spa050g Prancha de madeira de pinho, dimensões 15x5,2 cm; factor de resíduo 1

## Recursos

**mt50spa050g** m³ Prancha de madeira de pinho, dimensões 15x5,2 cm
Dados técnicos: Custo energético 78108.000 MJ; Emissão de CO2 -1069.500 kg; Código LER 17 02 01; Massa do elemento 575 kg; Volume 0.522727 m3
