# Sistema provisório de protecção de abertura de escada em construção, com guarda-corpos

- Propriedade do ficheiro: CYPE Ingenieros S.A.
- Formato: FIEBDC-3/2016
- Programa: Gerador de preços para construção civil. CYPE Ingenieros, S.A.
- Data: 19/04/2024
- Âmbito geográfico: Cabo Verde
- Moeda: CVE
- Custos indirectos: 3 %
- IVA: 15 %

## Y Segurança e saúde

### YC Sistemas de protecção colectiva

#### YCE Protecção de escadas

**YCE030** m Sistema provisório de protecção de abertura de escada em construção, com guarda-corpos.
Sistema provisório de protecção de abertura de escada em construção de 1 m de altura, formado por: travessa principal de tubo de aço de 25 mm de diâmetro e 2500 mm de comprimento, amortizável em 150 utilizações, travessa intermédia de tubo de aço de 25 mm de diâmetro e 2500 mm de comprimento, amortizável em 150 utilizações; rodapé de prancha de madeira de pinho de 15x5,2 cm, amortizável em 4 utilizações e prumos telescópicos de segurança fabricados em aço de primeira qualidade pintado em forno em epóxi-poliéster, de 35x35 mm e 1500 mm de comprimento, separados entre si uma distância máxima de 2 m e fixados à laje por aperto.
Critério de medição de projecto: Comprimento medido segundo Plano de Segurança e Saúde.
Critério de medição de obra: Será medido o comprimento realmente montado segundo especificações do Plano de Segurança e Saúde.

| Código | Un | Descrição | Rendimento | Preço | Importância |
|---|---|---|---|---|---|
| mt50spb030g | Ud | Prumo telescópico de segurança fabricado em aço de primeira qualidade pintado em forno em epóxi-poliéster, de 35x35 mm e 1500 mm de comprimento, com aperto em cima. (material) | 0.035 | 3875.3 | 135.636 |
| mt50spb050a | Ud | Travessa para prumo fabricada com molde, de tubo de aço pintado em forno em epóxi-poliéster, de 25 mm de diâmetro e 2500 mm de comprimento. (material) | 0.005 | 1109.38 | 5.547 |
| mt50spa050g | m³ | Prancha de madeira de pinho, dimensões 15x5,2 cm. (material) | 0.002 | 68322.83 | 136.646 |
| mo119 | h | Oficial de 1ª Segurança e Saúde. (mão de obra) | 0.189 | 622.24 | 117.603 |
| mo120 | h | Operário Segurança e Saúde. (mão de obra) | 0.189 | 383.87 | 72.551 |
| % | % | Custos directos complementares | 2 % | 467.983 | 9.360 |
|  |  | Custos directos |  |  | 477.343 |

Resíduos:
- colocação: mt50spb030g; factor de resíduo 1
- colocação: mt50spb050a; factor de resíduo 1
- colocação: mt50spa050g Prancha de madeira de pinho, dimensões 15x5,2 cm; factor de resíduo 1

## Recursos

**mt50spb030g** Ud Prumo telescópico de segurança fabricado em aço de primeira qualidade pintado em forno em epóxi-poliéster
Dados técnicos: Custo energético 50.133 MJ; Emissão de CO2 2.601 kg; Código LER 17 04 05; Massa do elemento 5.1 kg; Volume 0.002429 m3

**mt50spb050a** Ud Travessa para prumo fabricada com molde
Dados técnicos: Custo energético 22.904 MJ; Emissão de CO2 1.188 kg; Código LER 17 04 05; Massa do elemento 2.33 kg; Volume 0.00111 m3

**mt50spa050g** m³ Prancha de madeira de pinho, dimensões 15x5,2 cm
Dados técnicos: Custo energético 78108.000 MJ; Emissão de CO2 -1069.500 kg; Código LER 17 02 01; Massa do elemento 575 kg; Volume 0.522727 m3
