# Ensaio destrutivo de perfis laminados

- Propriedade do ficheiro: CYPE INGENIEROS, S.A.
- Formato: FIEBDC-3/2002
- Âmbito geográfico: Cabo Verde
- Moeda: CVE
- Custos indirectos: 3.00 %
- IVA: 15.00 %

## X Controlo de qualidade e ensaios

### XM Estruturas metálicas

#### XMP Perfis laminados

**XMP010** Ud Ensaio destrutivo de perfis laminados.
Ensaios a realizar em laboratório acreditado na área técnica correspondente, sobre uma amostra de perfil laminado para utilização em estrutura metálica, recolhida em obra, para a determinação das seguintes características: limite elástico aparente, resistência à tracção, módulo de elasticidade, alongamento e estricção, segundo EN ISO 6892-1; geometria da secção e desvio da massa.
Inclui: Deslocamento à obra. Recolha de amostras. Realização dos ensaios. Redacção de relatório dos resultados dos ensaios realizados.
Critério de medição de projecto: Ensaio a realizar, segundo documentação do Plano de controlo de qualidade.

| Código | Un | Descrição | Rendimento | Preço | Importância |
|---|---|---|---|---|---|
| mt49des010 | Ud | Repercussão por deslocamento à obra para a recolha de amostras. (material) | 1.000 | 120.91 | 120.91 |
| mt49pma020 | Ud | Recolha em obra de amostras de perfil laminado em estrutura metálica, cujo peso não exceda 50 kg. (material) | 1.000 | 5231.74 | 5231.74 |
| mt49pma050 | Ud | Ensaio à tracção para determinar o limite elástico aparente, a resistência à tracção, o módulo de elasticidade, o alongamento e a estricção de uma amostra de perfil laminado em estrutura metálica, segundo EN ISO 6892-1. (material) | 1.000 | 9179.24 | 9179.24 |
| mt49pma120 | Ud | Ensaio de verificação da geometria da secção e desvio da massa de uma amostra de perfil laminado em estrutura metálica. (material) | 1.000 | 12347.37 | 12347.37 |
| mt49pma030 | Ud | Relatório de resultados dos ensaios realizados sobre uma amostra de perfil laminado em estrutura metálica. (material) | 1.000 | 15695.23 | 15695.23 |
| % | % | Custos directos complementares | 2 % | 42574.49 | 851.49 |
|  |  | Custos directos |  |  | 43425.98 |
