# Caixa de derivação

- Propriedade do ficheiro: CYPE Ingenieros S.A.
- Formato: FIEBDC-3/2016
- Programa: Gerador de preços para construção civil. CYPE Ingenieros, S.A.
- Data: 28/10/2024
- Âmbito geográfico: Cabo Verde
- Moeda: CVE
- Custos indirectos: 3 %
- IVA: 15 %

## I Instalações

### IG Gases combustíveis

#### IGL Detecção e alarme

**IGL025** Ud Caixa de derivação.
Caixa de derivação estanque, rectangular, de 65x105x55 mm, com 6 cones e tampa amovível com parafusos de 1/4 de volta. Instalação em superfície. Inclusive dispositivos de ligação e elementos de fixação.
Inclui: Colocação e fixação. Montagem, ligação e verificação do seu correcto funcionamento.
Critério de medição de projecto: Número de unidades previstas, segundo documentação gráfica de Projecto.
Critério de medição de obra: Medir-se-á o número de unidades realmente executadas segundo especificações de Projecto.

| Código | Un | Descrição | Rendimento | Preço | Importância |
|---|---|---|---|---|---|
| mt35caj030b | Ud | Caixa de derivação estanque, rectangular, de 65x105x55 mm, com 6 cones e tampa amovível com parafusos de 1/4 de volta, para instalar na superfície. Inclusive dispositivos de ligação e elementos de fixação. (material) | 1 | 404.14 | 404.140 |
| mo006 | h | Oficial de 1ª instalador de redes e equipamentos de detecção e segurança. (mão de obra) | 0.115 | 644.41 | 74.107 |
| mo105 | h | Ajudante de instalador de redes e equipamentos de detecção e segurança. (mão de obra) | 0.115 | 401.31 | 46.151 |
| % | % | Custos directos complementares | 2 % | 524.398 | 10.488 |
|  |  | Custos directos |  |  | 534.886 |

## Recursos

**mt35caj030b** Ud Caixa de derivação estanque
Dados técnicos: Custo energético 19.392 MJ; Emissão de CO2 0.988 kg
Resíduos:
- embalagem: re150101 Embalagens de papel e cartão. (componente de resíduo); rendimento 0.03 kg; Código LER 15 01 01; Massa do elemento 1 kg; Volume 0.001333 m3
