# Ensaio funcional de cobertura

- Propriedade do ficheiro: CYPE Ingenieros S.A.
- Formato: FIEBDC-3/2016
- Programa: Gerador de preços para construção civil. CYPE Ingenieros, S.A.
- Data: 10/11/2025
- Âmbito geográfico: Cabo Verde
- Moeda: CVE
- Custos indirectos: 3 %
- IVA: 15 %

## X Controlo de qualidade e ensaios

### XR Ensaios funcionais

#### XRQ Coberturas

**XRQ010** Ud Ensaio funcional de cobertura.
Ensaio funcional a realizar por laboratório acreditado na área técnica correspondente, para verificar a estanquidade de uma cobertura plana através de inundação de pelo menos 80% da sua superfície aplicando rega contínua na área ou nos pontos singulares não submergidos.
Inclui: Deslocamento à obra. Realização do ensaio. Redacção de relatório do resultado do ensaio realizado.
Critério de medição de projecto: Ensaio a realizar, segundo documentação do Plano de controlo de qualidade.
Critério de medição de obra: Será medido o número de ensaios realizados por laboratório acreditado segundo especificações de Projecto.

| Código | Un | Descrição | Rendimento | Preço | Importância |
|---|---|---|---|---|---|
| mt49prs010jh | Ud | Ensaio funcional para verificar a estanquidade de uma cobertura plana, através de inundação e rega como complemento, inclusive deslocamento à obra e relatório de resultados. (material) | 1 | 49072.02 | 49072.020 |
| % | % | Custos directos complementares | 2 % | 49072.020 | 981.440 |
|  |  | Custos directos |  |  | 50053.460 |
