# Ensaio em pilar de betão

- Propriedade do ficheiro: CYPE INGENIEROS, S.A.
- Formato: FIEBDC-3/2002
- Âmbito geográfico: Cabo Verde
- Moeda: CVE
- Custos indirectos: 3.00 %
- IVA: 15.00 %

## 0 Trabalhos prévios

### 0E Recolha de amostras e ensaios para estudo de patologias

#### 0ED Ensaios e inspecções de elementos estruturais

**0ED020** Ud Ensaio em pilar de betão.
Ensaio para a determinação da armadura num pilar de betão armado, através da utilização de pacómetro, obtendo o número de barras e a disposição das mesmas, sem incluir sondagem nem reposição de revestimentos ou recobrimentos.
Inclui: Realização do ensaio.
Critério de medição de projecto: Número de unidades previstas, segundo documentação gráfica de Projecto.
Critério de medição de obra: Medir-se-á o número de unidades realmente executadas segundo especificações de Projecto.

| Código | Un | Descrição | Rendimento | Preço | Importância |
|---|---|---|---|---|---|
| mt49hpa020 | Ud | Ensaio para determinar a armadura num pilar de betão armado, através da utilização de pacómetro, obtendo o número de barras e a disposição das mesmas, sem incluir sondagem nem reposição de revestimentos ou recobrimentos. (material) | 1.000 | 3353.18 | 3353.18 |
| % | % | Custos directos complementares | 2 % | 3353.18 | 67.06 |
|  |  | Custos directos |  |  | 3420.24 |
