# Transporte e remoção de andaime tubular de volume

- Propriedade do ficheiro: CYPE INGENIEROS, S.A.
- Formato: FIEBDC-3/2002
- Âmbito geográfico: Cabo Verde
- Moeda: CVE
- Custos indirectos: 3.00 %
- IVA: 15.00 %

## 0 Trabalhos prévios

### 0X Andaimes e equipamento de elevação

#### 0XA Andaimes

**0XA121** Ud Transporte e remoção de andaime tubular de volume.
Transporte e remoção de andaime de volume, formado por 300 m³ de estrutura tubular de aço galvanizado a quente e plataforma de trabalho de 100 m², situada até 10 m de altura máxima.
Critério de medição de projecto: Número de unidades previstas, segundo documentação gráfica de Projecto.
Critério de medição de obra: Medir-se-á o número de unidades realmente executadas segundo especificações de Projecto.

| Código | Un | Descrição | Rendimento | Preço | Importância |
|---|---|---|---|---|---|
| mq13ats023a | Ud | Repercussão, por m³, de transporte para a obra e remoção de andaime de volume, de 10 m de altura máxima de trabalho, constituído por estrutura tubular de aço galvanizado a quente, de 48,3 mm de diâmetro e 3,2 mm de espessura, fabricado cumprindo as exigências de qualidade expostas na norma NP EN ISO 9001, segundo EN 12810 e EN 12811; inclusive p/p de escada interior com alçapão e guarda-corpos com duas barras e rodapé. (equipamento) | 300.000 | 100.51 | 30153.00 |
| mq13ats033a | Ud | Repercussão, por m², de transporte para a obra e remoção de plataforma de trabalho de chapa perfurada de aço. (equipamento) | 100.000 | 180.92 | 18092.00 |
| % | % | Custos directos complementares | 2 % | 48245.00 | 964.90 |
|  |  | Custos directos |  |  | 49209.90 |
