# Escada recta de madeira

- Propriedade do ficheiro: CYPE INGENIEROS, S.A.
- Formato: FIEBDC-3/2002
- Âmbito geográfico: Cabo Verde
- Moeda: CVE
- Custos indirectos: 3.00 %
- IVA: 15.00 %

## S Equipamentos fixos e sinalização

### SE Escadas pré-fabricadas

#### SER Rectas

**SER010** Ud Escada recta de madeira.
Escada recta, com rotação de 90°, de madeira de abeto, com guarda de madeira, para vencer uma altura entre pisos de até 352,5 cm, composta por 16 degraus de 15,7 cm de cobertor e 20,7 cm de espelho, com uma largura útil de 68,6 cm, fixada mecanicamente à estrutura.
Critérios considerados na determinação do preço da unidade de obra: O preço não inclui o tratamiento superficial.
Inclui: Marcação da implantação da escada. Montagem e fixação da escada. Colocação da guarda. Limpeza. Aplicação de tapa-poros. Aplicação da demão de primário. Envernizamento.
Critério de medição de projecto: Número de unidades previstas, segundo documentação gráfica de Projecto.
Critério de medição de obra: Medir-se-á o número de unidades realmente executadas segundo especificações de Projecto.

| Código | Un | Descrição | Rendimento | Preço | Importância |
|---|---|---|---|---|---|
| mt44erm010rl | Ud | Escada recta, com rotação de 90°, de madeira de abeto, com guarda de madeira, para vencer uma altura entre pisos de até 352,5 cm, composta por 16 degraus de 15,7 cm de cobertor e 20,7 cm de espelho, com uma largura útil de 68,6 cm, para pintar ou envernizar. Inclusive elementos de fixação. (material) | 1.000 | 51038.84 | 51038.84 |
| op00cla010 |  | Pregadora pneumática. | 1.000 | 0.00 | 0.00 |
| op00cep010 |  | Plainas. | 1.000 | 0.00 | 0.00 |
| op00ato010 |  | Aparafusadora. | 1.000 | 0.00 | 0.00 |
| mo017 | h | Oficial de 1ª carpinteiro. (mão de obra) | 6.345 | 631.24 | 4005.22 |
| mo058 | h | Ajudante de carpinteiro. (mão de obra) | 6.345 | 401.41 | 2546.95 |
| % | % | Custos directos complementares | 2 % | 57591.01 | 1151.82 |
|  |  | Custos directos |  |  | 58742.83 |
