# Sistema T de rede de segurança colocada horizontalmente com consolas

- Propriedade do ficheiro: CYPE INGENIEROS, S.A.
- Formato: FIEBDC-3/2002
- Âmbito geográfico: Cabo Verde
- Moeda: CVE
- Custos indirectos: 3.00 %
- IVA: 15.00 %

## Y Segurança e saúde

### YC Sistemas de protecção colectiva

#### YCF Protecção perimetral de bordos de laje

**YCF040** m Sistema T de rede de segurança colocada horizontalmente com consolas.
Sistema T de rede de segurança colocada horizontalmente, primeira utilização, através de montagem no chão e elevação posterior ao piso, formado por: rede de segurança EN 1263-1 T A2 M60 Q M, de poliamida de alta tenacidade, atada, de cor branca, amortizável em 10 utilizações; consola com braços articulados separados entre si uma distância máxima de 4 m, longarinas metálicas e apoios inferiores, amortizável em 50 utilizações e elementos de fixação para ancoragem à laje, amortizáveis em 50 utilizações. Inclusive corda de união de polipropileno, para unir as redes e corda de atadura de polipropileno, para atar a corda perimetral das redes a um suporte adequado.
Critério de medição de projecto: Comprimento medido segundo Plano de Segurança e Saúde.
Critério de medição de obra: Será medido o comprimento realmente montado segundo especificações do Plano de Segurança e Saúde.

| Código | Un | Descrição | Rendimento | Preço | Importância |
|---|---|---|---|---|---|
| mt50sph010ja | m² | Rede de segurança EN 1263-1 T A2 M60 Q M, de poliamida de alta tenacidade, atada, de cor branca. Corda de rede de diâmetro 4,5 mm. Energia da rede A2 (entre 2,2 e 4,4 kJ). Configuração da rede quadrada, com corda perimetral de polipropileno de 16 mm de diâmetro. (material) | 0.322 | 609.90 | 196.39 |
| mt50spr170a | m | Corda de união EN 1263-1 N de polipropileno de alta tenacidade, com tratamento aos raios UV, D=8 mm e carga de ruptura superior a 7,5 kN. (material) | 0.116 | 33.88 | 3.93 |
| mt50spr180a | m | Corda de atadura EN 1263-1 G de polipropileno de alta tenacidade, com tratamento aos raios UV, D=12 mm e carga de ruptura superior a 20 kN. (material) | 0.220 | 58.73 | 12.92 |
| mt50sph120 | Ud | Consola metálica composta por dois braços articulados, de 3,75 m de comprimento cada um, separados entre si 4 m, duas longarinas, de 5,8 m de comprimento cada uma e dois apoios inferiores. (material) | 0.003 | 162687.74 | 488.06 |
| mt50sph121a | Ud | Elemento de fixação metálico para ancoragem da consola à laje. (material) | 0.010 | 12063.02 | 120.63 |
| mo119 | h | Oficial de 1ª Segurança e Saúde. (mão de obra) | 0.291 | 622.24 | 181.07 |
| mo120 | h | Operário Segurança e Saúde. (mão de obra) | 0.291 | 383.87 | 111.71 |
| % | % | Custos directos complementares | 2 % | 1114.71 | 22.29 |
|  |  | Custos directos |  |  | 1137.00 |
