# Ensaio em estrutura metálica

- Propriedade do ficheiro: CYPE Ingenieros S.A.
- Formato: FIEBDC-3/2016
- Programa: Gerador de preços para construção civil. CYPE Ingenieros, S.A.
- Data: 18/04/2024
- Âmbito geográfico: Cabo Verde
- Moeda: CVE
- Custos indirectos: 3 %
- IVA: 15 %

## 0 Trabalhos prévios

### 0E Recolha de amostras e ensaios para estudo de patologias

#### 0ED Ensaios e inspecções de elementos estruturais

**0ED060** Ud Ensaio em estrutura metálica.
Ensaio para a determinação da espessura de perfis metálicos através da utilização de ultra-sons, de 1/2 jornada de trabalho de duração, sem incluir cavidade nem reposição de revestimentos ou recobrimentos.
Inclui: Realização do ensaio.
Critério de medição de projecto: Número de unidades previstas, segundo documentação gráfica de Projecto.
Critério de medição de obra: Medir-se-á o número de unidades realmente executadas segundo especificações de Projecto.

| Código | Un | Descrição | Rendimento | Preço | Importância |
|---|---|---|---|---|---|
| mt49apa010a | Ud | Ensaio para determinar a espessura de perfis metálicos através da utilização de ultra-sons, de 1/2 jornada de trabalho de duração, sem incluir sondagem nem reposição de revestimentos ou recobrimentos. (material) | 1 | 55886.39 | 55886.390 |
| % | % | Custos directos complementares | 2 % | 55886.390 | 1117.728 |
|  |  | Custos directos |  |  | 57004.118 |
