# Rebaixamento do nível freático em escavações, para reforço de fundações

- Propriedade do ficheiro: CYPE Ingenieros S.A.
- Formato: FIEBDC-3/2016
- Programa: Gerador de preços para construção civil. CYPE Ingenieros, S.A.
- Data: 18/04/2024
- Âmbito geográfico: Cabo Verde
- Moeda: CVE
- Custos indirectos: 3 %
- IVA: 15 %

## A Acondicionamento do terreno

### AZ Reforços

#### AZG Gestão da água

**AZG010** h Rebaixamento do nível freático em escavações, para reforço de fundações.
Rebaixamento do nível freático da água existente no fundo do cabouco escavado para reforço de fundações, para um caudal máximo de 2,5 m³/h, com electrobomba submergível, para bombagem de águas limpas ou ligeiramente carregadas, construída em aço inoxidável, com uma potência de 0,55 kW e saída de impulsão roscada de 1 1/2", para uma altura máxima de imersão de 10 m, temperatura máxima do líquido conduzido 35°C segundo EN 60335-2-41 para uso doméstico e 50°C para outras aplicações e tamanho máximo de passagem de sólidos 10 mm; e conduta de impulsão de águas residuais realizada com tubo de PVC para pressão de 10 atm, de 50 mm de diâmetro, com extremo abocardado, com válvula adufa de latão fundido, de diâmetro 1 1/2" e válvula de retenção de latão para enroscar de 1 1/2". Incluindo acessórios, ligações e peças especiais para a instalação de uma bomba e a sua ligação à rede eléctrica e de saneamento, ligações de tubagens e remates, extracção e descarga da água nos locais de escoamento previstos, montagem, manutenção e desmontagem do sistema.
Inclui: Instalação e montagem do sistema de bombagem de águas. Ligação da bomba. Desmontagem do sistema.
Critério de medição de projecto: Tempo estimado.
Critério de medição de obra: Amortização em forma de aluguer por horas, segundo as condições definidas no contrato subscrito com a empresa fornecedora.

| Código | Un | Descrição | Rendimento | Preço | Importância |
|---|---|---|---|---|---|
| mt36bom050s | m | Conduta de impulsão de águas residuais realizada com tubo de PVC para pressão de 10 atm, de 50 mm de diâmetro, com extremo abocardado, segundo NP EN 1452. (material) | 0.01 | 559.85 | 5.599 |
| mt36bom051s | Ud | Repercussão, por m de tubagem, de acessórios, uniões e peças especiais para tubo de PVC para pressão de 10 atm, de 50 mm de diâmetro. (material) | 0.01 | 167.89 | 1.679 |
| mt37svr010e | Ud | Válvula de retenção de latão para enroscar de 1 1/2". (material) | 0.005 | 2889.93 | 14.450 |
| mt37svc010l | Ud | Válvula adufa de latão fundido, para enroscar, de 1 1/2". (material) | 0.005 | 3129.53 | 15.648 |
| mt36bse030bb | Ud | Electrobomba submergível, para bombagem de águas limpas ou ligeiramente carregadas, construída em aço inoxidável, com uma potência de 0,55 kW e saída de impulsão roscada de 1 1/2", para uma altura máxima de imersão de 10 m, temperatura máxima do líquido conduzido 35°C segundo EN 60335-2-41 para uso doméstico e 50°C para outras aplicações e tamanho máximo de passagem de sólidos 10 mm, com corpo de impulsão, filtro, impulsor, carcaça e tampa de motor de aço inoxidável AISI 304, eixo motor de aço inoxidável AISI 303, fecho mecânico com dupla vedação em câmara de óleo, parte superior de carvão/cerâmica/NBR e parte inferior de SiC/SiC/NBR, motor assíncrono de 2 polos, isolamento classe F, para alimentação monofásica a 230 V e 50 Hz de frequência, condensador e protecção termo-amperimétrica de rearme automático incorporados, protecção IP68, com regulador de nível incorporado e cabo eléctrico de ligação de 5 metros com tomada tipo shuko. (material) | 0.005 | 134906.83 | 674.534 |
| mt36bom020 | Ud | Acessórios para instalação de bomba submergível portátil, para bombagem de águas, instalada em caixa enterrada e ligação à rede de saneamento. (material) | 0.005 | 3630.61 | 18.153 |
| mo008 | h | Oficial de 1ª canalizador. (mão de obra) | 0.005 | 639.39 | 3.197 |
| mo113 | h | Operário não qualificado construção. (mão de obra) | 0.006 | 383.87 | 2.303 |
| % | % | Custos directos complementares | 2 % | 735.563 | 14.711 |
|  |  | Custos directos |  |  | 750.274 |

## Recursos

**mt37svr010e** Ud Válvula de retenção de latão para enroscar de 1 1/2"
Dados técnicos: Custo energético 1193.042 MJ; Emissão de CO2 80.183 kg
Resíduos:
- embalagem: re150101 Embalagens de papel e cartão. (componente de resíduo); rendimento 0.072 kg; Código LER 15 01 01; Massa do elemento 1 kg; Volume 0.001333 m3

**mt37svc010l** Ud Válvula adufa de latão fundido, para enroscar, de 1 1/2"
Dados técnicos: Custo energético 913.679 MJ; Emissão de CO2 61.421 kg
Resíduos:
- embalagem: re150101 Embalagens de papel e cartão; rendimento 0.072 kg

**mt36bse030bb** Ud Electrobomba submergível
Dados técnicos: Custo energético 583.217 MJ; Emissão de CO2 73.565 kg
Resíduos:
- embalagem: re150101 Embalagens de papel e cartão; rendimento 1.587 kg
