# Ancoragem mecânica em parede de alvenaria

- Propriedade do ficheiro: CYPE Ingenieros S.A.
- Formato: FIEBDC-3/2016
- Programa: Gerador de preços para construção civil. CYPE Ingenieros, S.A.
- Data: 18/04/2024
- Âmbito geográfico: Cabo Verde
- Moeda: CVE
- Custos indirectos: 3 %
- IVA: 15 %

## H Remates e trabalhos auxiliares

### HA Ancoragens

#### HAF Sobre alvenaria

**HAF010** Ud Ancoragem mecânica em parede de alvenaria.
Ancoragem mecânica com bucha de nylon e parafuso de aço inoxidável AISI 316, de cabeça escareada, para fixação de elemento não estrutural a parede de alvenaria.
Inclui: Implantação da posição da ancoragem. Execução da perfuração. Limpeza do pó resultante. Colocação do parafuso e aparafusamento do mesmo. Limpeza dos restos sobrantes.
Critério de medição de projecto: Número de unidades previstas, segundo documentação gráfica de Projecto.
Critério de medição de obra: Medir-se-á o número de unidades realmente executadas segundo especificações de Projecto.

| Código | Un | Descrição | Rendimento | Preço | Importância |
|---|---|---|---|---|---|
| mt26aaa033b | Ud | Ancoragem mecânica com bucha de nylon e parafuso de aço inoxidável AISI 316, de cabeça escareada. (material) | 1 | 132.61 | 132.610 |
| mo113 | h | Operário não qualificado construção. (mão de obra) | 0.034 | 383.87 | 13.052 |
| % | % | Custos directos complementares | 2 % | 145.662 | 2.913 |
|  |  | Custos directos |  |  | 148.575 |

Resíduos:
- colocação: mt26aaa033b Ancoragem mecânica com bucha de nylon e parafuso de aço inoxidável AISI 316, de cabeça escareada; factor de resíduo 0.0023913

## Recursos

**mt26aaa033b** Ud Ancoragem mecânica com bucha de nylon e parafuso de aço inoxidável AISI 316, de cabeça escareada
Dados técnicos: Custo energético 2.540 MJ; Emissão de CO2 0.313 kg; Código LER 17 04 05; Massa do elemento 0.046 kg; Volume 0.000022 m3
Resíduos:
- embalagem: re150101 Embalagens de papel e cartão. (componente de resíduo); rendimento 0.002 kg; Código LER 15 01 01; Massa do elemento 1 kg; Volume 0.001333 m3
- embalagem: re170203 Plástico. (componente de resíduo); rendimento 0.001 kg; Código LER 17 02 03; Massa do elemento 1 kg; Volume 0.001667 m3
