# Comporta de conduta, motorizada, para regulação de caudal

- Propriedade do ficheiro: CYPE Ingenieros S.A.
- Formato: FIEBDC-3/2016
- Programa: Gerador de preços para construção civil. CYPE Ingenieros, S.A.
- Data: 18/04/2024
- Âmbito geográfico: Cabo Verde
- Moeda: CVE
- Custos indirectos: 3 %
- IVA: 15 %

## I Instalações

### IB Sistemas de climatização

#### IBZ Sistema Airzone

**IBZ020** Ud Comporta de conduta, motorizada, para regulação de caudal.
Comporta rectangular de conduta, motorizada, para regulação de caudal, corpo de alumínio, de 150x75 mm, CPRC0150075MTE "AIRZONE", com lâminas e aro de reforço de alumínio, borracha de estanquidade de PVC e juntas do aro de reforço e rodas dentadas de poliamida, motorização com alimentação a 12 Vcc por cabo.
Inclui: Marcação. Colocação e fixação. Ligação.
Critério de medição de projecto: Número de unidades previstas, segundo documentação gráfica de Projecto.
Critério de medição de obra: Medir-se-á o número de unidades realmente executadas segundo especificações de Projecto.

| Código | Un | Descrição | Rendimento | Preço | Importância |
|---|---|---|---|---|---|
| mt42air800aa1 | Ud | Comporta rectangular de conduta, motorizada, para regulação de caudal, corpo de alumínio, de 150x75 mm, CPRC0150075MTE "AIRZONE", com lâminas e aro de reforço de alumínio, borracha de estanquidade de PVC e juntas do aro de reforço e rodas dentadas de poliamida, motorização com alimentação a 12 Vcc por cabo. (material) | 1 | 22802.53 | 22802.530 |
| mo005 | h | Oficial de 1ª instalador de ar condicionado. (mão de obra) | 0.25 | 639.39 | 159.848 |
| mo104 | h | Ajudante de instalador de ar condicionado. (mão de obra) | 0.2 | 398.19 | 79.638 |
| % | % | Custos directos complementares | 2 % | 23042.016 | 460.840 |
|  |  | Custos directos |  |  | 23502.856 |

## Recursos

**mt42air800aa1** Ud Comporta rectangular de conduta
Dados técnicos: Custo energético 7.460 MJ; Emissão de CO2 0.496 kg
Resíduos:
- embalagem: re150101 Embalagens de papel e cartão. (componente de resíduo); rendimento 0.152 kg; Código LER 15 01 01; Massa do elemento 1 kg; Volume 0.001333 m3
- embalagem: re170203 Plástico. (componente de resíduo); rendimento 0.076 kg; Código LER 17 02 03; Massa do elemento 1 kg; Volume 0.001667 m3
