# Tubagem de policloreto de vinilo não plastificado (PVC-U)

- Propriedade do ficheiro: CYPE Ingenieros S.A.
- Formato: FIEBDC-3/2016
- Programa: Gerador de preços para construção civil. CYPE Ingenieros, S.A.
- Data: 19/04/2024
- Âmbito geográfico: Cabo Verde
- Moeda: CVE
- Custos indirectos: 3 %
- IVA: 15 %

## I Instalações

### IH Tubagens para fluidos

#### IHV Tubagens de PVC

**IHV110** m Tubagem de policloreto de vinilo não plastificado (PVC-U).
Tubagem formada por tubo de policloreto de vinilo não plastificado (PVC-U), de 25 mm de diâmetro exterior, PN=16 atm e 1,9 mm de espessura, com extremo abocardado, para união colada. Instalação em superfície. Inclusive material auxiliar para montagem e fixação, acessórios e peças especiais.
Inclui: Marcação. Colocação e fixação de tubos, acessórios e peças especiais.
Critério de medição de projecto: Comprimento medido segundo documentação gráfica de Projecto.
Critério de medição de obra: Medir-se-á o comprimento realmente executado segundo especificações de Projecto.

| Código | Un | Descrição | Rendimento | Preço | Importância |
|---|---|---|---|---|---|
| mt37tvq011cc | Ud | Material auxiliar para montagem e fixação das tubagens de policloreto de vinilo não plastificado (PVC-U), de 25 mm de diâmetro exterior. (material) | 1 | 12.14 | 12.140 |
| mt37tvq010ccg | m | Tubo de policloreto de vinilo não plastificado (PVC-U), de 25 mm de diâmetro exterior, PN=16 atm e 1,9 mm de espessura, com extremo abocardado, para união colada, segundo NP EN 1452, com o preço incrementado em 30% relativamente a acessórios e peças especiais. (material) | 1 | 315.67 | 315.670 |
| mo008 | h | Oficial de 1ª canalizador. (mão de obra) | 0.074 | 639.39 | 47.315 |
| mo107 | h | Ajudante de canalizador. (mão de obra) | 0.074 | 398.19 | 29.466 |
| % | % | Custos directos complementares | 2 % | 404.591 | 8.092 |
|  |  | Custos directos |  |  | 412.683 |

Resíduos:
- colocação: mt37tvq010ccg; factor de resíduo 0.0275

## Recursos

**mt37tvq010ccg** m Tubo de policloreto de vinilo não plastificado (PVC-U)
Dados técnicos: Custo energético 18.407 MJ; Emissão de CO2 0.914 kg; Código LER 17 02 03; Massa do elemento 0.19 kg; Volume 0.000317 m3
