# Caldeira a gás, doméstica, mural, de condensação, para aquecimento

- Propriedade do ficheiro: CYPE Ingenieros S.A.
- Formato: FIEBDC-3/2016
- Programa: Gerador de preços para construção civil. CYPE Ingenieros, S.A.
- Data: 19/04/2024
- Âmbito geográfico: Cabo Verde
- Moeda: CVE
- Custos indirectos: 3 %
- IVA: 15 %

## Z Reabilitação energética

### ZC Aquecimento, climatização e A.Q.S.

#### ZCG Caldeiras a gás

**ZCG231** Ud Caldeira a gás, doméstica, mural, de condensação, para aquecimento.
Reabilitação energética de edifício através da colocação, em substituição de equipamento existente, de caldeira mural de condensação a gás N, para aquecimento, câmara de combustão estanque, potência nominal 30 kW, rendimento 92%, eficiência energética classe A, perfil de consumo XL, potência sonora 55 dBA, dimensões 760x440x360 mm, peso 46,5 kg, acendimento electrónico e segurança por ionização, sem chama piloto, painel de comando com display digital com indicação de código de avaria, programador digital para programação semanal do circuito de aquecimento, vaso de expansão de 10 litros, kit standard de evacuação de fumos e modelo de montagem. Totalmente montada, ligada e testada.
Inclui: Marcação. Disposição dos elementos. Montagem da caldeira e dos seus acessórios. Ligação com as redes de abastecimento de água, de gás, de saneamento e eléctrica, e com a conduta de evacuação dos produtos de combustão. Colocação em funcionamento.
Critério de medição de projecto: Número de unidades previstas, segundo documentação gráfica de Projecto.
Critério de medição de obra: Medir-se-á o número de unidades realmente executadas segundo especificações de Projecto.

| Código | Un | Descrição | Rendimento | Preço | Importância |
|---|---|---|---|---|---|
| mt38cmj022a | Ud | Caldeira mural de condensação a gás N, para aquecimento, câmara de combustão estanque, potência nominal 30 kW, rendimento 92%, eficiência energética classe A, perfil de consumo XL, potência sonora 55 dBA, dimensões 760x440x360 mm, peso 46,5 kg, acendimento electrónico e segurança por ionização, sem chama piloto, painel de comando com display digital com indicação de código de avaria, programador digital para programação semanal do circuito de aquecimento, vaso de expansão de 10 litros, kit standard de evacuação de fumos e modelo de montagem. (material) | 1 | 332698.49 | 332698.490 |
| mt38www010 | Ud | Material auxiliar para instalações de aquecimento. (material) | 1 | 271.69 | 271.690 |
| mo004 | h | Oficial de 1ª instalador de aquecimento. (mão de obra) | 3.743 | 639.39 | 2393.237 |
| mo103 | h | Ajudante de instalador de aquecimento. (mão de obra) | 3.743 | 398.19 | 1490.425 |
| % | % | Custos directos complementares | 2 % | 336853.842 | 6737.077 |
|  |  | Custos directos |  |  | 343590.919 |

## Recursos

**mt38cmj022a** Ud Caldeira mural de condensação a gás N
Dados técnicos: Custo energético 1421.493 MJ; Emissão de CO2 114.554 kg
Resíduos:
- embalagem: re150101 Embalagens de papel e cartão. (componente de resíduo); rendimento 2.281 kg; Código LER 15 01 01; Massa do elemento 1 kg; Volume 0.001333 m3
- embalagem: re170201 Madeira. (componente de resíduo); rendimento 0.619 kg; Código LER 17 02 01; Massa do elemento 1 kg; Volume 0.000909 m3
