# Substituição de isolamento por isolamento térmico de tubagem com manga flexível

- Propriedade do ficheiro: CYPE Ingenieros S.A.
- Formato: FIEBDC-3/2016
- Programa: Gerador de preços para construção civil. CYPE Ingenieros, S.A.
- Data: 19/04/2024
- Âmbito geográfico: Cabo Verde
- Moeda: CVE
- Custos indirectos: 3 %
- IVA: 15 %

## Z Reabilitação energética

### ZC Aquecimento, climatização e A.Q.S.

#### ZCN Isolamento térmico de tubagens

**ZCN020** m Substituição de isolamento por isolamento térmico de tubagem com manga flexível.
Reabilitação energética de edifício através da substituição de isolamento existente por isolamento térmico de tubagem em instalação interior, colocada superficialmente, para a distribuição de fluidos quentes (de +40°C a +60°C), formado por manga isolante de espuma elastomérica, de 7 mm de diâmetro interior e 25 mm de espessura, à base de borracha sintética flexível, de estrutura celular fechada, com cola para as uniões. Incluindo arranque do isolamento existente com meios manuais, limpeza de restos, preparação da superfície suporte, implantação, cortes, remoção e carga manual para camião ou contentor.
Inclui: Arranque dos elementos. Remoção e acumulação do material arrancado. Carga manual do material arrancado para camião ou contentor. Preparação da superfície da tubagem. Implantação e corte do isolamento. Colocação do isolamento.
Critério de medição de projecto: Comprimento medido segundo documentação gráfica de Projecto.
Critério de medição de obra: Medir-se-á o comprimento realmente executado segundo especificações de Projecto.

| Código | Un | Descrição | Rendimento | Preço | Importância |
|---|---|---|---|---|---|
| mt17coe070ad | m | Manga isolante de espuma elastomérica, de 7 mm de diâmetro interior e 25 mm de espessura, à base de borracha sintética flexível, de estrutura celular fechada. (material) | 1.05 | 1919.62 | 2015.601 |
| mt17coe110 | l | Cola para manga isolante elastomérica. (material) | 0.007 | 3074.42 | 21.521 |
| mo054 | h | Oficial de 1ª montador de isolamentos. (mão de obra) | 0.139 | 639.39 | 88.875 |
| mo101 | h | Ajudante de montador de isolamentos. (mão de obra) | 0.139 | 398.94 | 55.453 |
| % | % | Custos directos complementares | 2 % | 2181.450 | 43.629 |
|  |  | Custos directos |  |  | 2225.079 |

Resíduos:
- colocação: mt17coe070ad; factor de resíduo 0.065488

## Recursos

**mt17coe070ad** m Manga isolante de espuma elastomérica
Dados técnicos: Custo energético 14.406 MJ; Emissão de CO2 0.630 kg; Código LER 17 02 03; Massa do elemento 0.158258 kg; Volume 0.000264 m3
Resíduos:
- embalagem: re170203 Plástico. (componente de resíduo); rendimento 0.004 kg; Código LER 17 02 03; Massa do elemento 1 kg; Volume 0.001667 m3
