# Capeamento

- Propriedade do ficheiro: CYPE INGENIEROS, S.A.
- Formato: FIEBDC-3/2002
- Âmbito geográfico: Cabo Verde
- Moeda: CVE
- Custos indirectos: 3.00 %
- IVA: 15.00 %

## E Estruturas

### EC Cantarias

#### ECS Elementos arquitectónicos

**ECS010** m Capeamento.
Capeamento de granito Ariz de 20 cm de largura, com uma espessura de 8 cm, acabamento serrado nas faces à vista, com os cantos matados, assente com argamassa de cimento confeccionada em obra, com 250 kg/m³ de cimento, cor cinzento, dosificação 1:6, fornecida em sacos, para remate de muro de alvenaria de pedra, e enchimento de juntas entre peças e das uniões com os muros com argamassa de juntas cimentosa melhorada, tipo CG2 W A, segundo EN 13888, com absorção de água reduzida e resistência elevada à abrasão, cor Terracota.
Inclui: Marcação da disposição do nível de apoio. Preparação da argamassa. Espalhamento da camada de argamassa na zona de apoio. Colocação. Nivelamento. Enchimento de juntas e limpeza.
Critério de medição de projecto: Comprimento medido entre eixos, segundo documentação gráfica de Projecto.
Critério de medição de obra: Medir-se-á, a eixos, o comprimento realmente executado segundo especificações de Projecto.

| Código | Un | Descrição | Rendimento | Preço | Importância |
|---|---|---|---|---|---|
| mt06plp020aa | m | Capeamento de granito Ariz de 20 cm de largura e 8 cm de espessura, acabamento serrado com os cantos matados, segundo NP EN 771-6. (material) | 1.000 | 1940.88 | 1940.88 |
| mt08aaa010a | m³ | Água. (material) | 0.004 | 193.69 | 0.77 |
| mt01arg005a | t | Areia de pedreira, para argamassa preparada em obra. (material) | 0.014 | 2085.80 | 29.20 |
| mt08cem000m | kg | Cimento cinzento em sacos. (material) | 2.142 | 17.22 | 36.89 |
| mt09mcw050bv | kg | Argamassa de juntas cimentosa melhorada, tipo CG2 W A, segundo EN 13888, com absorção de água reduzida e resistência elevada à abrasão, cor Terracota, composta de cimento branco, cimento cinzento, inertes calcários, resinas sintéticas, aditivos orgânicos e inorgânicos específicos e pigmentos minerais, com muito baixo conteúdo de compostos orgânicos voláteis (COV), extrafina e impermeável à água, para enchimento de juntas de todo tipo de peças cerâmicas e pedras naturais, para juntas de até 3 mm. (material) | 0.085 | 159.40 | 13.55 |
| mq06hor010 | h | Betoneira eléctrica com uma capacidade de amassadura de 160 l. (equipamento) | 0.007 | 330.99 | 2.32 |
| mo022 | h | Oficial de 1ª colocador de pedra natural. (mão de obra) | 0.447 | 622.24 | 278.14 |
| mo060 | h | Ajudante de colocador de pedra natural. (mão de obra) | 0.567 | 398.94 | 226.20 |
| % | % | Custos directos complementares | 2 % | 2527.95 | 50.56 |
|  |  | Custos directos |  |  | 2578.51 |
