# Fachada ligeira de painel sandwich de GRC

- Propriedade do ficheiro: CYPE INGENIEROS, S.A.
- Formato: FIEBDC-3/2002
- Âmbito geográfico: Cabo Verde
- Moeda: CVE
- Custos indirectos: 3.00 %
- IVA: 15.00 %

## F Fachadas, divisões e protecções

### FL Fachadas ligeiras

#### FLG De painéis de GRC

**FLG030** m² Fachada ligeira de painel sandwich de GRC.
Fachada ligeira de painel sandwich de GRC, de 120 mm de espessura total, 3,3 m de largura máxima e 12 m² de superfície máxima, formado por um núcleo de poliestireno expandido, de 10 kg/m³ de densidade média e 100 mm de espessura, recoberto por duas lâminas de GRC de espessura exterior 10 mm e espessura interior 10 mm, textura rugosa, cor branca, com inclusão ou delimitação de aberturas; fixação dos painéis à laje com elementos metálicos de ligação, fixados por sua vez com parafusos M12 de aço zincado. Inclusive primário, silicone neutro e cordão de espuma de polietileno expandido de células fechadas para a selagem de juntas.
Inclui: Marcação de painéis e elementos de ancoragem. Posicionamento do painel no seu lugar de colocação. Aprumo e escoramento do painel. Fixação das ancoragens com parafusos. Resolução de pontos singulares. Revisão de painéis. Vedação de juntas.
Critério de medição de projecto: Superfície medida segundo documentação gráfica de Projecto, sem duplicar esquinas nem encontros, descontando as aberturas de superfície maior de 3 m².
Critério de medição de obra: Medir-se-á a superfície realmente executada segundo especificações de Projecto, sem duplicar esquinas nem encontros, descontando as aberturas de superfície maior de 3 m².

| Código | Un | Descrição | Rendimento | Preço | Importância |
|---|---|---|---|---|---|
| mt12pgg030cb | m² | Painel sandwich de GRC, de 120 mm de espessura total, 3,3 m de largura máxima e 12 m² de superfície máxima, formado por um núcleo de poliestireno expandido, de 10 kg/m³ de densidade média e 100 mm de espessura, recoberto por duas lâminas de GRC de espessura exterior 10 mm e espessura interior 10 mm, textura rugosa, cor branca; com um perfil de aço zincado incorporado na face posterior, para a fixação mecânica do painel aos elementos metálicos de ligação. (material) | 1.000 | 27763.28 | 27763.28 |
| mt12pgg100a | Ud | Repercussão, por m² de fachada de painel de GRC, de peças especiais e elementos metálicos para ligação entre painéis e entre painéis e elementos estruturais, parafusos M12, de aço zincado, com anilhas, para a fixação mecânica dos elementos de ligação ao painel e à laje, primário, silicone neutro e cordão de espuma de polietileno expandido de células fechadas para a selagem de juntas. (material) | 1.000 | 485.16 | 485.16 |
| mq07gte010c | h | Autogrua de braço telescópico com uma capacidade de elevação de 30 t e 27 m de altura máxima de trabalho. (equipamento) | 0.035 | 7199.22 | 251.97 |
| op00ato010 |  | Aparafusadora. | 1.000 | 0.00 | 0.00 |
| op00tal010 |  | Berbequim. | 1.000 | 0.00 | 0.00 |
| op00amo010 |  | Rebarbadora. | 1.000 | 0.00 | 0.00 |
| mo050 | h | Oficial de 1ª montador de painéis pré-fabricados de betão. (mão de obra) | 0.326 | 639.39 | 208.44 |
| mo097 | h | Ajudante de montador de painéis pré-fabricados de betão. (mão de obra) | 0.326 | 398.94 | 130.05 |
| % | % | Custos directos complementares | 2 % | 28838.90 | 576.78 |
|  |  | Custos directos |  |  | 29415.68 |
