# Estabilização de camada base "in situ", através de conglomerantes

- Propriedade do ficheiro: CYPE INGENIEROS, S.A.
- Formato: FIEBDC-3/2002
- Âmbito geográfico: Cabo Verde
- Moeda: CVE
- Custos indirectos: 3.00 %
- IVA: 15.00 %

## M Pavimentos urbanos

### ME Leitos de pavimento, caminhos e sendeiros

#### MEA Estabilização com aglomerantes

**MEA010** m³ Estabilização de camada base "in situ", através de conglomerantes.
Estabilização de camada base "in situ", vertendo uma leitada de cal aérea hidratada, tipo CL 90-S, para conseguir um solo estabilizado tipo SEST-1 conforme os requisitos expostos no artigo 512 do PG-3. Incluindo escarificação prévia, distribuição da leitada, mistura do solo com o conglomerante, compactação da mistura, refinamento da superfície, execução das juntas de construção e cura.
Inclui: Preparação da superfície. Escarificação do solo. Preparação e espalhamento da leitada. Execução da mistura com o solo. Compactação. Refinamento da superfície. Execução das juntas. Cura.
Critério de medição de projecto: Volume medido sobre os perfis dos desenhos topográficos de Projecto, que definem o movimento de terras a realizar em obra.
Critério de medição de obra: Será medido o volume de enchimento sobre os perfis transversais do terreno realmente executados, compactados e terminados segundo especificações de Projecto.

| Código | Un | Descrição | Rendimento | Preço | Importância |
|---|---|---|---|---|---|
| mt08aaa010a | m³ | Água. (material) | 0.050 | 192.63 | 9.63 |
| mt08cal010 | t | Cal aérea hidratada tipo CL 90-S, a granel, segundo NP EN 459-1. (material) | 0.041 | 11558.19 | 473.89 |
| mq01pao010a | h | Pá carregadora sobre correntes, de 59 kW/1,2 m³, equipada com fresa. (equipamento) | 0.132 | 4276.67 | 564.52 |
| mq01mot010a | h | Motoniveladora de 141 kW. (equipamento) | 0.017 | 7246.82 | 123.20 |
| mq02rov010i | h | Compactador monocilíndrico vibrante auto-propulsado, de 129 kW, de 16,2 t, largura de trabalho 213,4 cm. (equipamento) | 0.031 | 6660.91 | 206.49 |
| mq02cia020f | h | Camião cisterna equipamento para rega, de 8 m³ de capacidade. (equipamento) | 0.039 | 11741.74 | 457.93 |
| mo087 | h | Ajudante de construção de obra civil. (mão de obra) | 0.101 | 398.94 | 40.29 |
| % | % | Custos directos complementares | 2 % | 1875.95 | 37.52 |
|  |  | Custos directos |  |  | 1913.47 |
