# Estabilização de caminhos e sendeiros, através da aplicação de mistura de areia e cal hidráulica natural, fabricada em central

- Propriedade do ficheiro: CYPE Ingenieros S.A.
- Formato: FIEBDC-3/2016
- Programa: Gerador de preços para construção civil. CYPE Ingenieros, S.A.
- Data: 19/04/2024
- Âmbito geográfico: Cabo Verde
- Moeda: CVE
- Custos indirectos: 3 %
- IVA: 15 %

## M Pavimentos urbanos

### ME Leitos de pavimento, caminhos e sendeiros

#### MEA Estabilização com aglomerantes

**MEA040** m² Estabilização de caminhos e sendeiros, através da aplicação de mistura de areia e cal hidráulica natural, fabricada em central.
Estabilização de caminhos e sendeiros, através de fornecimento de uma camada superficial de 15 cm de espessura, acabamento compacto, de mistura de areia seleccionada, cal hidráulica natural e água, fabricada em central e fornecida à obra em camiões betoneira, espalhada e nivelada sobre a superfície suporte previamente preparada, e posterior compactação com meios mecânicos até alcançar uma densidade seca não inferior a 95% da máxima obtida no ensaio Proctor Modificado, realizado segundo LNEC E 197. Incluindo preparação da superfície através de decapagem da terra vegetal, e remoção e carga para camião dos restos e desperdícios.
Critérios considerados na determinação do preço da unidade de obra: O preço não inclui a realização do ensaio Proctor Modificado.
Inclui: Decapagem do terreno. Derramamento, espalhamento e nivelação do produto. Humedecimento e compactação do produto. Remoção e carga para camião de restos e desperdícios.
Critério de medição de projecto: Superfície medida em projecção horizontal, segundo documentação gráfica de Projecto.
Critério de medição de obra: Medir-se-á, em projecção horizontal, a superfície realmente executada segundo especificações de Projecto.

| Código | Un | Descrição | Rendimento | Preço | Importância |
|---|---|---|---|---|---|
| mt01arp005 | m³ | Mistura de areia seleccionada, cal hidráulica natural e água, fabricada em central e fornecida à obra em camiões betoneira, para estabilização de caminhos e sendeiros. (material) | 0.131 | 12676.84 | 1660.666 |
| mq09tra010 | h | Tractor agrícola, de 37 kW, equipado com rotovator. (equipamento) | 0.011 | 4223.21 | 46.455 |
| mq04dua020b | h | Dumper de descarga frontal de 2 t de carga útil. (equipamento) | 0.002 | 991.12 | 1.982 |
| mq02rov010i | h | Compactador monocilíndrico vibrante auto-propulsado, de 129 kW, de 16,2 t, largura de trabalho 213,4 cm. (equipamento) | 0.033 | 6660.91 | 219.810 |
| mq02cia020j | h | Camião cisterna, de 8 m³ de capacidade. (equipamento) | 0.002 | 11350.35 | 22.701 |
| mo041 | h | Oficial de 1ª construção de obra civil. (mão de obra) | 0.202 | 622.24 | 125.692 |
| mo087 | h | Ajudante de construção de obra civil. (mão de obra) | 0.202 | 398.94 | 80.586 |
| % | % | Custos directos complementares | 2 % | 2157.892 | 43.158 |
|  |  | Custos directos |  |  | 2201.050 |

Resíduos:
- colocação: mt01arp005; factor de resíduo 0.003

## Recursos

**mt01arp005** m³ Mistura de areia seleccionada
Dados técnicos: Custo energético 146.250 MJ; Emissão de CO2 7.800 kg; Código LER 01 04 08; Massa do elemento 1950 kg; Volume 1.3 m3
