# Ensaios em laje de betão

- Propriedade do ficheiro: CYPE INGENIEROS, S.A.
- Formato: FIEBDC-3/2002
- Âmbito geográfico: Cabo Verde
- Moeda: CVE
- Custos indirectos: 3.00 %
- IVA: 15.00 %

## 0 Trabalhos prévios

### 0E Recolha de amostras e ensaios para estudo de patologias

#### 0ED Ensaios e inspecções de elementos estruturais

**0ED050** Ud Ensaios em laje de betão.
Ensaio para a determinação do diâmetro dos varões inferiores de uma vigota ou nervura, um capitel, uma consola ou uma laje de betão armado, através da utilização de pacómetro, sem incluir cavidade nem reposição de revestimentos ou recobrimentos.
Inclui: Realização do ensaio.
Critério de medição de projecto: Número de unidades previstas, segundo documentação gráfica de Projecto.
Critério de medição de obra: Medir-se-á o número de unidades realmente executadas segundo especificações de Projecto.

| Código | Un | Descrição | Rendimento | Preço | Importância |
|---|---|---|---|---|---|
| mt49hpa050b | Ud | Ensaio para determinar o diâmetro das barras inferiores de uma vigota, uma nervura, um maciço ou uma laje de betão armado, através da utilização de pacómetro, sem incluir sondagem nem reposição de revestimentos ou recobrimentos. (material) | 1.000 | 11177.28 | 11177.28 |
| % | % | Custos directos complementares | 2 % | 11177.28 | 223.55 |
|  |  | Custos directos |  |  | 11400.83 |
