# Ancoragem química estrutural sobre betão, através de argamassa fluida com resina

- Propriedade do ficheiro: CYPE INGENIEROS, S.A.
- Formato: FIEBDC-3/2002
- Âmbito geográfico: Cabo Verde
- Moeda: CVE
- Custos indirectos: 3.00 %
- IVA: 15.00 %

## E Estruturas

### EH Betão armado

#### EHW Ancoragens estruturais

**EHW012** Ud Ancoragem química estrutural sobre betão, através de argamassa fluida com resina.
Ancoragem química estrutural realizada sobre betão de resistência característica mínima 20 N/mm², através de perfuração de 14 mm de diâmetro e 135 mm de profundidade, preenchimento do orifício com argamassa fluida de presa rápida, de dois componentes à base de resina epóxi, e inserção posterior de varão roscado com porca e anilha de aço galvanizado qualidade 5.8, segundo EN ISO 898-1, de 12 mm de diâmetro e 160 mm de comprimento.
Inclui: Implantação da posição da ancoragem. Execução da perfuração. Limpeza do pó resultante. Preparação da mistura. Derramamento da argamassa. Inserção do elemento de fixação. Aplicação do par de aperto com chave dinamométrica. Limpeza dos restos sobrantes.
Critério de medição de projecto: Número de unidades previstas, segundo documentação gráfica de Projecto.
Critério de medição de obra: Medir-se-á o número de unidades realmente executadas segundo especificações de Projecto.

| Código | Un | Descrição | Rendimento | Preço | Importância |
|---|---|---|---|---|---|
| mt09reh321a | kg | Argamassa fluida de presa rápida, de dois componentes à base de resina epóxi, com endurecedor amínico, sem retracção, de elevada resistência mecânica, impermeável à água e com alta resistência aos agentes químicos, para ancoragens e enchimentos, segundo NP EN 1504-6. (material) | 0.025 | 835.46 | 20.89 |
| mt26reh305cd | Ud | Ancoragem composta por varão roscado de aço galvanizado qualidade 5.8, segundo EN ISO 898-1 de 12 mm de diâmetro, e 160 mm de comprimento, porca e anilha, para fixações sobre estruturas de betão. (material) | 1.000 | 273.31 | 273.31 |
| op00tal010 |  | Berbequim. | 1.000 | 0.00 | 0.00 |
| mo020 | h | Oficial de 1ª construção. (mão de obra) | 0.134 | 622.24 | 83.38 |
| mo112 | h | Operário especializado construção. (mão de obra) | 0.134 | 390.16 | 52.28 |
| % | % | Custos directos complementares | 2 % | 429.86 | 8.60 |
|  |  | Custos directos |  |  | 438.46 |
