# Unidade interior para produção de A.Q.S. e aquecimento, para gás R-410A

- Propriedade do ficheiro: CYPE INGENIEROS, S.A.
- Formato: FIEBDC-3/2002
- Âmbito geográfico: Cabo Verde
- Moeda: CVE
- Custos indirectos: 3.00 %
- IVA: 15.00 %

## I Instalações

### IB Sistemas de climatização

#### IBP Sistema VRF (Toshiba)

**IBP520** Ud Unidade interior para produção de A.Q.S. e aquecimento, para gás R-410A.
Unidade interior para produção de A.Q.S. e aquecimento, sistema VRF, modelo MMW-UP0561LQ-E "TOSHIBA", para ligação a unidade exterior de ar condicionado da série SMMS-e ou com recuperação de calor, da série SHRM-e, para gás R-410A/R-32, alimentação monofásica (230V/50Hz), potência calorífica nominal 16 kW, regulação da temperatura de saída de água de 25°C a 50°C, consumo eléctrico nominal 0,014 kW, pressão sonora nominal 27 dBA, dimensões 650x500x250 mm, peso 20,3 kg, diâmetro de ligação da tubagem de gás 5/8", diâmetro de ligação da tubagem do líquido 3/8", diâmetro de ligação das tubagens de água R 1 1/4".
Critérios considerados na determinação do preço da unidade de obra: O preço não inclui a canalização nem a cablagem eléctrica de alimentação.
Inclui: Marcação. Colocação e fixação. Ligação às linhas frigoríficas. Ligação à rede de condução de água. Ligação à rede eléctrica. Colocação em funcionamento.
Critério de medição de projecto: Número de unidades previstas, segundo documentação gráfica de Projecto.
Critério de medição de obra: Medir-se-á o número de unidades realmente executadas segundo especificações de Projecto.

| Código | Un | Descrição | Rendimento | Preço | Importância |
|---|---|---|---|---|---|
| mt42tsb030b | Ud | Unidade interior para produção de A.Q.S. e aquecimento, sistema VRF, modelo MMW-UP0561LQ-E "TOSHIBA", para ligação a unidade exterior de ar condicionado da série SMMS-e ou com recuperação de calor, da série SHRM-e, para gás R-410A/R-32, alimentação monofásica (230V/50Hz), potência calorífica nominal 16 kW, regulação da temperatura de saída de água de 25°C a 50°C, consumo eléctrico nominal 0,014 kW, pressão sonora nominal 27 dBA, dimensões 650x500x250 mm, peso 20,3 kg, diâmetro de ligação da tubagem de gás 5/8", diâmetro de ligação da tubagem do líquido 3/8", diâmetro de ligação das tubagens de água R 1 1/4". (material) | 1.000 | 631840.08 | 631840.08 |
| mo005 | h | Oficial de 1ª instalador de ar condicionado. (mão de obra) | 1.230 | 639.39 | 786.45 |
| mo104 | h | Ajudante de instalador de ar condicionado. (mão de obra) | 1.230 | 398.19 | 489.77 |
| % | % | Custos directos complementares | 2 % | 633116.30 | 12662.33 |
|  |  | Custos directos |  |  | 645778.63 |
