# Base de tomada de corrente, encastrada, anti-vandalismo

- Propriedade do ficheiro: CYPE INGENIEROS, S.A.
- Formato: FIEBDC-3/2002
- Âmbito geográfico: Cabo Verde
- Moeda: CVE
- Custos indirectos: 3.00 %
- IVA: 15.00 %

## I Instalações

### IE Eléctricas

#### IEM Mecanismos

**IEM062** Ud Base de tomada de corrente, encastrada, anti-vandalismo.
Base de tomada de corrente com contacto de terra (2P+T), tipo Schuko, anti-vandalismo, com graus de protecção IP40 e IK07, gama média, intensidade atribuída 16 A, tensão atribuída 250 V, com tampa, de cor branca. Instalação encastrada.
Critérios considerados na determinação do preço da unidade de obra: O preço não inclui a caixa para mecanismo encastrado nem o espelho.
Inclui: Montagem, ligação e verificação do seu correcto funcionamento.
Critério de medição de projecto: Número de unidades previstas, segundo documentação gráfica de Projecto.
Critério de medição de obra: Medir-se-á o número de unidades realmente executadas segundo especificações de Projecto.

| Código | Un | Descrição | Rendimento | Preço | Importância |
|---|---|---|---|---|---|
| mt33gmg520a | Ud | Base de tomada de corrente com contacto de terra (2P+T), tipo Schuko, anti-vandalismo, com graus de protecção IP40 e IK07, segundo IEC 60439, para encastrar, gama média, intensidade atribuída 16 A, tensão atribuída 250 V. (material) | 1.000 | 685.51 | 685.51 |
| mt33gmg525a | Ud | Tampa anti-vandalismo, com graus de protecção IP40 e IK07, segundo IEC 60439, para base de tomada de corrente com contacto de terra (2P+T), tipo Schuko, gama média, de cor branca. (material) | 1.000 | 378.05 | 378.05 |
| mo003 | h | Oficial de 1ª electricista. (mão de obra) | 0.184 | 639.39 | 117.65 |
| % | % | Custos directos complementares | 2 % | 1181.21 | 23.62 |
|  |  | Custos directos |  |  | 1204.83 |
