# Ponto singular para cobertura inclinada de poliéster

- Propriedade do ficheiro: CYPE INGENIEROS, S.A.
- Formato: FIEBDC-3/2002
- Âmbito geográfico: Cabo Verde
- Moeda: CVE
- Custos indirectos: 3.00 %
- IVA: 15.00 %

## Q Coberturas

### QU Componentes de coberturas inclinadas e curvas

#### QUO De placas de poliéster

**QUO011** m Ponto singular para cobertura inclinada de poliéster.
Cumeeira para cobertura inclinada, com uma pendente maior que 10%, com telhões de poliéster, com abas adaptáveis a qualquer ângulo, cor verde RAL 6011. Inclusive acessórios de fixação das peças às placas.
Critérios considerados na determinação do preço da unidade de obra: O preço não inclui a superfície suporte.
Inclui: Marcação e colocação das peças de remate sobre as placas de cobertura. Fixação das peças às placas.
Critério de medição de projecto: Largura medida segundo documentação gráfica de Projecto, incrementada em 5 cm para cada lado.
Critério de medição de obra: Medir-se-á o comprimento realmente executado segundo especificações de Projecto, incluindo as entregas nos apoios.

| Código | Un | Descrição | Rendimento | Preço | Importância |
|---|---|---|---|---|---|
| mt13lpo135d | m | Telhão de poliéster, com abas adaptáveis a qualquer ângulo, cor verde RAL 6011, para coberturas de placas. (material) | 1.000 | 2815.79 | 2815.79 |
| mt13lpo032c | Ud | Prego, para fixação sobre suporte de madeira. (material) | 0.250 | 10.98 | 2.75 |
| op00ciz010 |  | Tesoura. | 1.000 | 0.00 | 0.00 |
| op00roe010 |  | Roedora. | 1.000 | 0.00 | 0.00 |
| mo051 | h | Oficial de 1ª montador de painéis metálicos. (mão de obra) | 0.113 | 639.39 | 72.25 |
| mo098 | h | Ajudante de montador de painéis metálicos. (mão de obra) | 0.113 | 398.94 | 45.08 |
| % | % | Custos directos complementares | 2 % | 2935.87 | 58.72 |
|  |  | Custos directos |  |  | 2994.59 |
