# Sistema provisório de protecção de bordo de laje, classe B, de polipropileno reforçado com fibra de vidro

- Propriedade do ficheiro: CYPE Ingenieros S.A.
- Formato: FIEBDC-3/2016
- Programa: Gerador de preços para construção civil. CYPE Ingenieros, S.A.
- Data: 19/04/2024
- Âmbito geográfico: Cabo Verde
- Moeda: CVE
- Custos indirectos: 3 %
- IVA: 15 %

## Y Segurança e saúde

### YC Sistemas de protecção colectiva

#### YCF Protecção perimetral de bordos de laje

**YCF022** m Sistema provisório de protecção de bordo de laje, classe B, de polipropileno reforçado com fibra de vidro.
Sistema provisório de protecção de bordo de laje, classe B, que proporciona resistência só para cargas estáticas e para superfícies de trabalho com um ângulo de inclinação máximo de 30°, formado por: guarda, de polipropileno reforçado com fibra de vidro, de 1015 mm de altura e 1520 mm de comprimento, amortizável em 350 utilizações e prumos fixos de segurança fabricados em aço de primeira qualidade com tinta anticorrosiva, de 37x37 mm e 1100 mm de comprimento, separados entre si uma distância máxima de 1,52 m e fixados à laje com suporte tipo alicate, amortizáveis em 20 utilizações.
Critério de medição de projecto: Comprimento medido segundo Plano de Segurança e Saúde.
Critério de medição de obra: Será medido o comprimento realmente montado segundo especificações do Plano de Segurança e Saúde.

| Código | Un | Descrição | Rendimento | Preço | Importância |
|---|---|---|---|---|---|
| mt50spb031a | Ud | Prumo fixo de segurança fabricado em aço de primeira qualidade com tinta anticorrosiva, de 37x37 mm e 1100 mm de comprimento. (material) | 0.045 | 6229.46 | 280.326 |
| mt50spb080b | Ud | Guarda para prumo, de polipropileno reforçado com fibra de vidro, com resistência aos raios UV, de 1015 mm de altura e 1520 mm de comprimento. (material) | 0.002 | 12736.03 | 25.472 |
| mo119 | h | Oficial de 1ª Segurança e Saúde. (mão de obra) | 0.132 | 622.24 | 82.136 |
| mo120 | h | Operário Segurança e Saúde. (mão de obra) | 0.132 | 383.87 | 50.671 |
| % | % | Custos directos complementares | 2 % | 438.605 | 8.772 |
|  |  | Custos directos |  |  | 447.377 |

Resíduos:
- colocação: mt50spb031a; factor de resíduo 1
- colocação: mt50spb080b; factor de resíduo 1

## Recursos

**mt50spb031a** Ud Prumo fixo de segurança fabricado em aço de primeira qualidade com tinta anticorrosiva
Dados técnicos: Custo energético 195.780 MJ; Emissão de CO2 19.968 kg; Código LER 17 04 05; Massa do elemento 7.8 kg; Volume 0.003714 m3

**mt50spb080b** Ud Guarda para prumo
Dados técnicos: Custo energético 948.577 MJ; Emissão de CO2 31.722 kg; Código LER 17 02 03; Massa do elemento 10 kg; Volume 0.016667 m3
Resíduos:
- embalagem: re170203 Plástico. (componente de resíduo); rendimento 0.437 kg; Código LER 17 02 03; Massa do elemento 1 kg; Volume 0.001667 m3
