# Repercussão de sistema anti-quedas para colocação de superfície de cofragem por m² de laje

- Propriedade do ficheiro: CYPE INGENIEROS, S.A.
- Formato: FIEBDC-3/2002
- Âmbito geográfico: Cabo Verde
- Custos indirectos: 3.00 %
- IVA: 15.00 %

**YCI010** m² Repercussão de sistema anti-quedas para colocação de superfície de cofragem por m² de laje.
Montagem e desmontagem de sistema anti-quedas durante a fase de colocação das pranchas da cofragem. Composto dos seguintes elementos: ELEMENTOS A VENDA: Dispositivo retráctil, linga, arnês de segurança e cabo de amarração para arnês (amortizáveis em 12 utilizações). ELEMENTOS DE ALUGUER: Pescante colocado cada 50 m² de laje que roda 360° para poder trabalhar livremente, nivelador e croque. ELEMENTO CONSUMÍVEL OU FUNGÍVEL: Tubo cónico que fica perdido no pilar e serve de alojamento do sistema anti-quedas. Incluindo p/p de manutenção em condições de segurança durante todo o período de tempo necessário.
Inclui: Colocação, instalação e verificação. Desmontagem posterior. Transporte até ao local de armazenamento ou remoção para contentor.
Critério de medição de projecto: Superfície da laje medida em verdadeira magnitude, segundo Plano de Segurança e Saúde.

| Código | Un | Descrição | Rendimento | Preço | Importância |
|---|---|---|---|---|---|
| mt50sph060 | m² | Repercussão de elementos à venda de sistema anti-quedas para montagem de sistema de cofragem de lajes: Dispositivo retráctil, linga, arnês de segurança e cabo de amarre para arnês. (material) | 1.000 | 0.33 | 0.33 |
| mt50sph061 | m² | Repercussão de elementos para alugar de sistema anti-quedas para montagem de sistema de cofragem de lajes: Pescante colocado cada 50 m² de laje que gira 360° para poder trabalhar livremente, nivelador e croque (acessório para mudar ancoragem). (material) | 1.000 | 0.27 | 0.27 |
| mt50sph062 | m² | Repercussão de material fungível de sistema anti-quedas para montagem de sistema de cofragem de lajes: Tubo cónico que fica perdido no pilar e serve de alojamento do sistema. (material) | 1.000 | 0.15 | 0.15 |
| mo020 | h | Oficial de 1ª construção. (mão de obra) | 0.002 | 3.72 | 0.01 |
| mo113 | h | Operário não qualificado construção. (mão de obra) | 0.002 | 2.26 | 0.00 |
| % | % | Custos directos complementares | 2 % | 0.76 | 0.02 |
|  |  | Custos directos |  |  | 0.78 |
