# Unidade exterior de ar condicionado

- Propriedade do ficheiro: CYPE INGENIEROS, S.A.
- Formato: FIEBDC-3/2002
- Âmbito geográfico: Cabo Verde
- Custos indirectos: 3.00 %
- IVA: 15.00 %

## I Instalações

### IC Aquecimento, climatização e A.Q.S.

#### ICW Sistema VRF (Mitsubishi Heavy Industries)

**ICW355** Ud Unidade exterior de ar condicionado, sistema ar-ar multi-split KXZ com caudal variável de refrigerante e recuperação de calor, controlo de temperatura variável de refrigerante VTCC, para gás R-410A, alimentação trifásica (400V/50Hz), modelo FDC224KXRE6 "MITSUBISHI HEAVY INDUSTRIES", potência frigorífica nominal 22,4 kW, potência calorífica nominal 25 kW.
Fornecimento e instalação de unidade exterior de ar condicionado, sistema ar-ar multi-split KXZ com caudal variável de refrigerante e recuperação de calor, controlo de temperatura variável de refrigerante VTCC, para gás R-410A, alimentação trifásica (400V/50Hz), modelo FDC224KXRE6 "MITSUBISHI HEAVY INDUSTRIES", potência frigorífica nominal 22,4 kW (temperatura de bulbo seco do ar exterior 35°C, temperatura de bulbo húmido de ar interior 19°C), potência calorífica nominal 25 kW (temperatura de bulbo húmido do ar exterior 6°C, temperatura de bulbo seco de ar interior 20°C), de 1690x1350x720 mm, 252 kg, nível sonoro 57 dBA, caudal de ar 13200 m³/h, intervalo de capacidade entre 50 e 200%, com compressor Inverter 2D Scroll, válvula de expansão electrónica e dois ventiladores axiais. Incluindo elementos anti-vibratórios e suportes de apoio. Totalmente montado, ligado e colocado em funcionamento pela empresa instaladora para a verificação do seu correcto funcionamento.
Inclui: Implantação da unidade. Instalação da unidade. Ligação do equipamento às linhas frigoríficas. Ligação do equipamento à rede eléctrica. Ligação do equipamento à rede de drenagem. Colocação em funcionamento.
Critério de medição de projecto: Número de unidades previstas, segundo documentação gráfica de Projecto.
Critério de medição de obra: Medir-se-á o número de unidades realmente executadas segundo especificações de Projecto.

| Código | Un | Descrição | Rendimento | Preço | Importância |
|---|---|---|---|---|---|
| mt42mhi340a | Ud | Unidade exterior de ar condicionado, sistema ar-ar multi-split KXZ com caudal variável de refrigerante e recuperação de calor, controlo de temperatura variável de refrigerante VTCC, para gás R-410A, alimentação trifásica (400V/50Hz), modelo FDC224KXRE6 "MITSUBISHI HEAVY INDUSTRIES", potência frigorífica nominal 22,4 kW (temperatura de bulbo seco do ar exterior 35°C, temperatura de bulbo húmido de ar interior 19°C), potência calorífica nominal 25 kW (temperatura de bulbo húmido do ar exterior 6°C, temperatura de bulbo seco de ar interior 20°C), de 1690x1350x720 mm, 252 kg, nível sonoro 57 dBA, caudal de ar 13200 m³/h, intervalo de capacidade entre 50 e 200%, com compressor Inverter 2D Scroll, válvula de expansão electrónica e dois ventiladores axiais. (material) | 1.000 | 14412.88 | 14412.88 |
| mo004 | h | Oficial de 1ª instalador de ar condicionado. (mão de obra) | 6.884 | 3.39 | 23.34 |
| mo102 | h | Ajudante de instalador de ar condicionado. (mão de obra) | 6.884 | 2.15 | 14.80 |
| % | % | Custos directos complementares | 2 % | 14451.02 | 289.02 |
|  |  | Custos directos |  |  | 14740.04 |
