# Base para pavimento de areia de britagem de 0 a 5 mm de diâmetro, em camada de 2 cm de espessura

- Propriedade do ficheiro: CYPE INGENIEROS, S.A.
- Formato: FIEBDC-3/2002
- Âmbito geográfico: Cabo Verde
- Custos indirectos: 3.00 %
- IVA: 15.00 %

## R Revestimentos

### RS Pavimentos

#### RSB Bases de pavimentação e grandes acrescentos

**RSB005** m² Base para pavimento de areia de britagem de 0 a 5 mm de diâmetro, em camada de 2 cm de espessura.
Formação de base para pavimento de areia de britagem de 0 a 5 mm de diâmetro, em camada de 2 cm de espessura, preparada para utilização posterior como suporte de pavimento.
Inclui: Limpeza e preparação do suporte. Marcação de níveis e colocação de mestras. Espalhamento do inerte. Regularização da camada de inertes, passando uma régua sobre as mestras.
Critério de medição de projecto: Superfície medida segundo documentação gráfica de Projecto.
Critério de medição de obra: Medir-se-á a superfície realmente executada segundo especificações de Projecto, sem deduzir a superfície ocupada pelos pilares situados dentro do seu perímetro.

| Código | Un | Descrição | Rendimento | Preço | Importância |
|---|---|---|---|---|---|
| mt01arp040c | m³ | Areia calcária seleccionada de britagem, de 0 a 5 mm de diâmetro. (material) | 0.020 | 21.23 | 0.42 |
| mo111 | h | Operário não qualificado construção. (mão de obra) | 0.058 | 2.07 | 0.12 |
| % | % | Custos directos complementares | 2 % | 0.54 | 0.01 |
|  |  | Custos directos |  |  | 0.55 |
