# Preparação do paramento suporte para isolamento térmico pelo exterior de fachada

- Propriedade do ficheiro: CYPE INGENIEROS, S.A.
- Formato: FIEBDC-3/2002
- Âmbito geográfico: Cabo Verde
- Custos indirectos: 3.00 %
- IVA: 15.00 %

## Z Reabilitação energética

### ZF Paramentos verticais: adição de isolamento térmico

#### ZFF Sistemas ETICS de isolamento exterior de fachadas

**ZFF005** m² Preparação do paramento suporte para isolamento térmico pelo exterior de fachada, através de picagem de emboço de cimento, com meios manuais e carga manual de entulhos para camião ou contentor e posterior revestimento com emboço directa de argamassa industrial para estuque, tipo GP CSIV W0, segundo EN 998-1, cor cinzento, espessura 15 mm, acabamento rugoso, aplicado manualmente e armado e reforçado com malha anti-álcalis nas mudanças de material e nas testas da laje.
Preparação do paramento suporte para isolamento térmico pelo exterior de fachada, através de picagem de emboço de cimento, com meios manuais e carga manual de entulho para camião ou contentor e posterior formação de camada base, com emboço directa de argamassa industrial para estuque, tipo GP CSIV W0, segundo EN 998-1, cor cinzento, espessura 15 mm, acabamento rugoso, aplicado manualmente. Inclusive p/p de colocação de malha de fibra de vidro anti-álcalis, para reforço de encontros entre materiais diferentes e nas testas de laje, formação de juntas, cantos, mestras, arestas, reentrâncias, ombreiras e lintéis e remates nos encontros com paramentos, revestimentos ou outros elementos assentes na sua superfície.
Inclui: Preparação da superfície suporte. Disposição dos panos de trabalho. Preparação da argamassa. Aplicação da argamassa. Cura da argamassa.
Critério de medição de projecto: Superfície medida segundo documentação gráfica de Projecto.
Critério de medição de obra: Medir-se-á a superfície realmente executada segundo especificações de Projecto.

| Código | Un | Descrição | Rendimento | Preço | Importância |
|---|---|---|---|---|---|
| mt28mon210o | kg | Argamassa industrial para estuque, tipo GP CSIV W0, segundo EN 998-1, cor cinzento, composta por cimento de alta resistência, inertes seleccionados e outros aditivos. (material) | 27.000 | 0.19 | 5.13 |
| mt28mon040a | m² | Malha de fibra de vidro, de 10x10 mm de vão de malha, anti-álcalis, de 200 a 250 g/m² de massa superficial e 750 a 900 microns de espessura, com 25 kp/cm² de resistência à tracção, para armar argamassas monomassa. (material) | 0.200 | 3.34 | 0.67 |
| mo113 | h | Operário não qualificado construção. (mão de obra) | 0.815 | 2.28 | 1.86 |
| mo039 | h | Oficial de 1ª rebocador. (mão de obra) | 0.321 | 3.76 | 1.21 |
| mo111 | h | Operário especializado rebocador. (mão de obra) | 0.321 | 2.37 | 0.76 |
| % | % | Custos directos complementares | 2 % | 9.63 | 0.19 |
|  |  | Custos directos |  |  | 9.82 |
