# Malha electrossoldada AR42 de aço A500 EL, colocada em obra, em muro

- Propriedade do ficheiro: CYPE INGENIEROS, S.A.
- Formato: FIEBDC-3/2002
- Âmbito geográfico: Cabo Verde
- Custos indirectos: 3.00 %
- IVA: 15.00 %

## E Estruturas

### EN Betões, aços e cofragens

#### ENA Aços

**ENA020** m² Malha electrossoldada AR42 de aço A500 EL, colocada em obra, em muro.
Fornecimento e colocação de malha electrossoldada AR42 de aço A500 EL, colocada em obra, em muro. Incluindo p/p de arame de atar, cortes e sobreposições.
Inclui: Corte da malha electrossoldada. Montagem e colocação da malha electrossoldada. Fixação da malha electrossoldada.
Critério de medição de projecto: Superfície teórica medida segundo documentação gráfica de Projecto. Não foi incrementada a medição por sobreposições, já que no preço composto considerou-se 20% mais de superfície.
Critério de medição de obra: Medir-se-á a superfície teórica executada segundo especificações de Projecto.

| Código | Un | Descrição | Rendimento | Preço | Importância |
|---|---|---|---|---|---|
| mt07ame020ddc | m² | Malha electrossoldada AR42 100x300 mm, com arames longitudinais de 4,2 mm de diâmetro e arames transversais de 4,2 mm de diâmetro, aço A500 EL. (material) | 1.200 | 1.60 | 1.92 |
| mt08var050 | kg | Arame galvanizado para atar, de 1,30 mm de diâmetro. (material) | 0.015 | 1.11 | 0.02 |
| op00ciz020 |  | Guilhotina para aço em varões nervurados. | 1.000 | 0.00 | 0.00 |
| op00ata010 |  | Máquina de amarrar ferro. | 1.000 | 0.00 | 0.00 |
| mo042 | h | Oficial de 1ª armador de ferro. (mão de obra) | 0.031 | 3.44 | 0.11 |
| mo088 | h | Ajudante de armador de ferro. (mão de obra) | 0.031 | 2.26 | 0.07 |
| % | % | Custos directos complementares | 2 % | 2.12 | 0.04 |
|  |  | Custos directos |  |  | 2.16 |
