# Taxa por entrega de contentor com terras a operador licenciado de gestão de resíduos

- Propriedade do ficheiro: CYPE INGENIEROS, S.A.
- Formato: FIEBDC-3/2002
- Âmbito geográfico: Cabo Verde
- Moeda: CVE
- Custos indirectos: 3.00 %
- IVA: 15.00 %

## G Gestão de resíduos

### GT Gestão de terras

#### GTB Entrega de terras a operador licenciado

**GTB010** Ud Taxa por entrega de contentor com terras a operador licenciado de gestão de resíduos.
Taxa por entrega de contentor de 7 m³ com terras procedentes da escavação, em aterro específico ou operador licenciado de gestão de resíduos. Sem incluir serviço de entrega, aluguer, recolha em obra do contentor e transporte.
Critério de medição de projecto: Número de unidades previstas, segundo documentação gráfica de Projecto.
Critério de medição de obra: Serão medidas o número de unidades realmente entregadas segundo especificações de Projecto.

| Código | Un | Descrição | Rendimento | Preço | Importância |
|---|---|---|---|---|---|
| mq04res030K | Ud | Taxa por entrega de contentor de 7 m³ com terras procedentes da escavação, em aterro específico ou operador licenciado de gestão de resíduos. (equipamento) | 1.100 | 1430.01 | 1573.01 |
| % | % | Custos directos complementares | 2 % | 1573.01 | 31.46 |
|  |  | Custos directos |  |  | 1604.47 |
