# Transporte de terras em camião a aterro específico ou operador licenciado de gestão de resíduos, situado a uma distância máxima de 20 km

- Propriedade do ficheiro: CYPE INGENIEROS, S.A.
- Formato: FIEBDC-3/2002
- Âmbito geográfico: Cabo Verde
- Custos indirectos: 3.00 %
- IVA: 15.00 %

## G Gestão de resíduos

### GT Transporte de terras

#### GTB Transporte de terras com camião

**GTB010** m³ Transporte de terras em camião a aterro específico ou operador licenciado de gestão de resíduos, situado a uma distância máxima de 20 km.
Transporte de terras em camião dos produtos provenientes de escavação de qualquer tipo de terreno para aterro específico ou operador licenciado de gestão de resíduos, situado a uma distância máxima de 20 km, considerando o tempo de espera para a carga à máquina em obra, ida, descarga, volta e custo da descarga. Sem incluir a carga em obra.
Inclui: Transporte de terras a aterro específico ou operador de gestão de resíduos licenciado, com protecção das mesmas através do seu cobrimento com lonas ou toldos.
Critério de medição de projecto: Volume medido sobre as secções teóricas das escavações, incrementadas cada uma delas pelo seu correspondente coeficiente de empolamento, de acordo com o tipo de terreno considerado.
Critério de medição de obra: Medir-se-á, incluindo o empolamento, o volume de terras realmente transportado segundo especificações de Projecto.

| Código | Un | Descrição | Rendimento | Preço | Importância |
|---|---|---|---|---|---|
| mq04cab010e | h | Camião basculante de 20 t de carga, de 213 CV. (equipamento) | 0.108 | 30.67 | 3.31 |
| % | % | Custos directos complementares | 2 % | 3.31 | 0.07 |
|  |  | Custos directos |  |  | 3.38 |
