# Caixa de passagem, pré-fabricada de PVC, visitável, com um corpo de Ø 250 mm, três entradas (duas de Ø 110 mm e uma de Ø 160 mm) e uma saída de Ø 160 mm

- Propriedade do ficheiro: CYPE INGENIEROS, S.A.
- Formato: FIEBDC-3/2002
- Âmbito geográfico: Cabo Verde
- Custos indirectos: 3.00 %
- IVA: 15.00 %

## I Instalações

### IU Urbanas

#### IUS Redes de drenagem

**IUS075** Ud Caixa de passagem, pré-fabricada de PVC, visitável, com um corpo de Ø 250 mm, três entradas (duas de Ø 110 mm e uma de Ø 160 mm) e uma saída de Ø 160 mm.
Fornecimento e montagem de caixa de passagem enterrada, com um corpo de Ø 250 mm, três entradas (duas de Ø 110 mm e uma de Ø 160 mm) e uma saída de Ø 160 mm, pré-fabricada de PVC sobre base de betão simples C20/25 (X0(P); D25; S2; Cl 1,0) de 15 cm de espessura, com tampa pré-fabricada de PVC e fecho hermético à passagem dos odores mefíticos. Incluindo ligações de tubagens e remates. Totalmente montada, ligada e testada.
Inclui: Marcação da caixa. Eliminação das terras soltas do fundo da escavação. Betonagem e compactação do betão na execução da base. Colocação da caixa de visita pré-fabricada. Execução de aberturas para ligações de tubos. União e enchimento das juntas dos colectores à caixa. Colocação da tampa e dos acessórios. Eliminação de restos, limpeza final e remoção de entulho. Carga de entulho para camião ou contentor.
Critério de medição de projecto: Número de unidades previstas, segundo documentação gráfica de Projecto.
Critério de medição de obra: Medir-se-á o número de unidades realmente executadas segundo especificações de Projecto.

| Código | Un | Descrição | Rendimento | Preço | Importância |
|---|---|---|---|---|---|
| mt10hmf020p | m³ | Betão simples C20/25 (X0(P); D25; S2; Cl 1,0), fabricado em central, segundo NP EN 206-1. (material) | 0.045 | 96.68 | 4.35 |
| mt11avg010a | Ud | Sistema modular de elementos de PVC, para realização de caixa de passagem, com um corpo de Ø 250 mm, três entradas (duas de Ø 110 mm e uma de Ø 160 mm) e uma saída de Ø 160 mm. (material) | 1.000 | 133.32 | 133.32 |
| au00auh020 |  | Calha para descarga do betão. | 1.000 | 0.00 | 0.00 |
| au00auh040 |  | Vibrador de betão, eléctrico. | 1.000 | 0.00 | 0.00 |
| mo040 | h | Oficial de 1ª construção de obra civil. (mão de obra) | 0.615 | 3.28 | 2.02 |
| mo085 | h | Ajudante de construção de obra civil. (mão de obra) | 0.455 | 2.15 | 0.98 |
| % | % | Custos directos complementares | 2 % | 140.67 | 2.81 |
|  |  | Custos directos |  |  | 143.48 |
