# Pavimento exterior de peças de marmorite. Colocação em camada grossa

- Propriedade do ficheiro: CYPE INGENIEROS, S.A.
- Formato: FIEBDC-3/2002
- Âmbito geográfico: Cabo Verde
- Moeda: CVE
- Custos indirectos: 3.00 %
- IVA: 15.00 %

## M Pavimentos urbanos

### MP Pavimentos urbanos

#### MPT De marmorite

**MPT010** m² Pavimento exterior de peças de marmorite. Colocação em camada grossa.
Pavimento exterior de peças de marmorite, para utilização pública em zona de terraços e pátios, de acabamento superficial da face à vista: baixo-relevo sem polir, classe resistente à flexão T, classe resistente segundo a carga de ruptura 4, classe de desgaste por abrasão B, formato nominal 40x40 cm, cor cinzento, segundo EN 13748-2. COLOCAÇÃO: sobre camada de areia-cimento de 3 cm de espessura, sem aditivos, com 250 kg/m³ de cimento Portland com calcário CEM II/B-L 32,5 R e areia de pedreira granítica. ENCHIMENTO DE JUNTAS: com areia sílica de tamanho 0/2 mm em juntas de 1,5 a 3 mm de espessura.
Critérios considerados na determinação do preço da unidade de obra: O preço não inclui a base de apoio.
Inclui: Implantação de mestras e níveis. Espalhamento da camada de areia-cimento. Polvilhamento com cimento da superfície. Colocação das peças. Formação de juntas e encontros. Limpeza do pavimento e das juntas. Enchimento das juntas com areia seca, através de escovado. Eliminação do material sobrante da superfície, através de varredela.
Critério de medição de projecto: Superfície medida em projecção horizontal, segundo documentação gráfica de Projecto, descontando as aberturas de superfície maior de 1,5 m². Não se tiveram em conta os desperdícios como factor de influência para incrementar a medição, uma vez que na composição foi considerada uma percentagem de rupturas geral.
Critério de medição de obra: Medir-se-á, em projecção horizontal, a superfície realmente executada segundo especificações de Projecto, descontando as aberturas de superfície maior de 1,5 m².

| Código | Un | Descrição | Rendimento | Preço | Importância |
|---|---|---|---|---|---|
| mt08cem011a | kg | Cimento Portland CEM II/B-L 32,5 R, cor cinzento, em sacos, segundo NP EN 197-1. (material) | 1.000 | 13.35 | 13.35 |
| mt18btx010bcca | m² | Peças de marmorite para exterior, acabamento superficial da face à vista: baixo-relevo sem polir, classe resistente à flexão T, classe resistente segundo a carga de ruptura 4, classe de desgaste por abrasão B, formato nominal 40x40 cm, cor cinzento, segundo EN 13748-2, com resistência ao deslizamento/resvalamento (índice USRV) > 45. (material) | 1.050 | 1562.24 | 1640.35 |
| mt01arp020a | kg | Areia natural, fina e seca, de 2 mm de tamanho máximo, isenta de sais prejudiciais, fornecida em sacos. (material) | 1.000 | 40.73 | 40.73 |
| op00sie030 |  | Serra de disco de diamante, para mesa de trabalho, de corte húmido. | 1.000 | 0.00 | 0.00 |
| mo087 | h | Ajudante de construção de obra civil. (mão de obra) | 0.315 | 402.07 | 126.65 |
| mo023 | h | Oficial de 1ª ladrilhador. (mão de obra) | 0.315 | 627.12 | 197.54 |
| mo061 | h | Ajudante de ladrilhador. (mão de obra) | 0.315 | 402.07 | 126.65 |
| % | % | Custos directos complementares | 2 % | 2145.27 | 42.91 |
|  |  | Custos directos |  |  | 2188.18 |
