# Pavimento amortecedor de impactos, de material granular

- Propriedade do ficheiro: CYPE INGENIEROS, S.A.
- Formato: FIEBDC-3/2002
- Âmbito geográfico: Cabo Verde
- Moeda: CVE
- Custos indirectos: 3.00 %
- IVA: 15.00 %

## T Equipamento urbano

### TJ Parques infantis

#### TJR Pavimentos amortecedores de impactos

**TJR010** m² Pavimento amortecedor de impactos, de material granular.
Pavimento amortecedor de impactos para uma altura máxima de queda de 2,0 m, em parques infantis exteriores, formado por uma camada de gravilha, não compactada, de 20 cm de espessura.
Inclui: Transporte e descarga do material ao local de trabalho. Espalhamento e nivelação do material.
Critério de medição de projecto: Superfície medida segundo documentação gráfica de Projecto.
Critério de medição de obra: Medir-se-á a superfície realmente executada segundo especificações de Projecto.

| Código | Un | Descrição | Rendimento | Preço | Importância |
|---|---|---|---|---|---|
| mt01arp032c | m³ | Gravilha de seixo rolado lavado de 2 a 8 mm de diâmetro. (material) | 0.200 | 3457.32 | 691.46 |
| mq01pan070b | h | Mini pá carregadora sobre pneus, de 52 kW/1 m³ kW. (equipamento) | 0.088 | 3513.28 | 309.17 |
| mo087 | h | Ajudante de construção de obra civil. (mão de obra) | 0.050 | 398.94 | 19.95 |
| % | % | Custos directos complementares | 2 % | 1020.58 | 20.41 |
|  |  | Custos directos |  |  | 1040.99 |
